# Depósito de combustible líquido, de superficie, de polietileno de alta densidad (PEAD/HDPE)

- Propiedad del archivo: CYPE INGENIEROS, S.A.
- Formato: FIEBDC-3/2002
- Divisa: EUR
- Costes indirectos: 3.00 %
- IVA: 21.00 %

## I Instalaciones

### IC Calefacción, refrigeración, climatización y A.C.S.

#### ICD Combustible líquido

**ICD120** Ud Depósito de combustible líquido, de superficie, de polietileno de alta densidad (PEAD/HDPE).
Depósito homologado de gasóleo, de superficie, colocado en el exterior del edificio, de polietileno de alta densidad (PEAD/HDPE), de pared simple contenido en cubeto, con una capacidad de 2000 litros. Incluso cubeto, accesorios de conexión y elementos de protección según normativa. Totalmente montado, conexionado y probado.
Incluye: Colocación del cubeto. Colocación del depósito. Montaje de accesorios. Realización de pruebas de servicio.
Criterio de medición de proyecto: Número de unidades previstas, según documentación gráfica de Proyecto.
Criterio de medición de obra: Se medirá el número de unidades realmente ejecutadas según especificaciones de Proyecto.

| Código | Ud | Descripción | Rendimiento | Precio | Importe |
|---|---|---|---|---|---|
| mt38dep118b | Ud | Cubeto de recogida de derrames de chapa de acero galvanizado, con una capacidad de 2000 litros. (material) | 1.000 | 944.10 | 944.10 |
| mt38dep099e | Ud | Depósito homologado de combustible líquido, de superficie, de polietileno de alta densidad (PEAD/HDPE), de simple pared, de 2220x720x1725 mm, con una capacidad de 2000 litros y cuatro bocas de entrada/salida, según UNE-EN 13341. (material) | 1.000 | 604.22 | 604.22 |
| mt38dep114a | Ud | Accesorios de carga, aspiración y ventilación para depósito de combustible líquido de polietileno de alta densidad (PEAD/HDPE). (material) | 1.000 | 26.15 | 26.15 |
| mo004 | h | Oficial 1ª calefactor. (mano de obra) | 1.000 | 22.74 | 22.74 |
| mo103 | h | Ayudante calefactor. (mano de obra) | 1.000 | 20.98 | 20.98 |
| % | % | Costes directos complementarios | 2 % | 1618.19 | 32.36 |
|  |  | Costes directos |  |  | 1650.55 |
