# Depósito de combustible líquido, de superficie, de chapa de acero

- Propiedad del archivo: CYPE INGENIEROS, S.A.
- Formato: FIEBDC-3/2002
- Divisa: EUR
- Costes indirectos: 3.00 %
- IVA: 21.00 %

## I Instalaciones

### IC Calefacción, refrigeración, climatización y A.C.S.

#### ICD Combustible líquido

**ICD125** Ud Depósito de combustible líquido, de superficie, de chapa de acero.
Depósito homologado de gasóleo, de superficie, colocado en el interior del edificio, de chapa de acero, de doble pared, con una capacidad de 1500 litros, tratamiento exterior mediante granallado SA 2 1/2 y acabado mediante imprimación de epoxi-poliamida y poliuretano blanco. Incluso indicador de nivel, apoyos, detector de fugas y elementos de protección según normativa. Totalmente montado, conexionado y probado. Sin incluir la obra civil, ni la toma de tierra.
Incluye: Colocación del depósito. Montaje de accesorios. Realización de pruebas de servicio.
Criterio de medición de proyecto: Número de unidades previstas, según documentación gráfica de Proyecto.
Criterio de medición de obra: Se medirá el número de unidades realmente ejecutadas según especificaciones de Proyecto.

| Código | Ud | Descripción | Rendimiento | Precio | Importe |
|---|---|---|---|---|---|
| mt38dep001db | Ud | Depósito homologado de combustible líquido, de superficie, de chapa de acero, de doble pared, de 1100 mm de diámetro y 1800 mm de longitud, con una capacidad de 1500 litros, según UNE 62351. Tratamiento exterior: granallado SA 2 1/2 y acabado mediante imprimación de epoxi-poliamida y poliuretano blanco. Incluso apoyos, detector de fugas y elementos de protección según normativa. (material) | 1.000 | 2801.82 | 2801.82 |
| mt38dep006a | Ud | Indicador de nivel con sonda, para depósito de combustible líquido de chapa de acero. (material) | 1.000 | 70.66 | 70.66 |
| mq04cag010a | h | Camión con grúa de hasta 6 t. (maquinaria) | 0.250 | 55.38 | 13.85 |
| mo004 | h | Oficial 1ª calefactor. (mano de obra) | 5.100 | 22.74 | 115.97 |
| mo103 | h | Ayudante calefactor. (mano de obra) | 5.100 | 20.98 | 107.00 |
| % | % | Costes directos complementarios | 2 % | 3109.30 | 62.19 |
|  |  | Costes directos |  |  | 3171.49 |
