# Estufa a carbón

- Propiedad del archivo: CYPE INGENIEROS, S.A.
- Formato: FIEBDC-3/2002
- Divisa: EUR
- Costes indirectos: 3.00 %
- IVA: 21.00 %

## I Instalaciones

### IC Calefacción, refrigeración, climatización y A.C.S.

#### ICH Chimeneas, hogares, cocinas, cassettes insertables y estufas

**ICH070** Ud Estufa a carbón.
Estufa a carbón, potencia 10,5 kW, de fundición color negro, de carga frontal, con cajón recoge cenizas, puerta de fundición con cristal vitrocerámico resistente hasta temperaturas de 800°C y entrada de aire regulable. Incluso accesorios de conexión al conducto de evacuación de los productos de la combustión, sin incluir este conducto. Totalmente montada y conexionada.
Incluye: Replanteo de la estufa. Presentación de los elementos. Montaje de la estufa y sus accesorios. Conexión al conducto de evacuación.
Criterio de medición de proyecto: Número de unidades previstas, según documentación gráfica de Proyecto.
Criterio de medición de obra: Se medirá el número de unidades realmente ejecutadas según especificaciones de Proyecto.

| Código | Ud | Descripción | Rendimiento | Precio | Importe |
|---|---|---|---|---|---|
| mt38chf030e | Ud | Estufa a carbón, potencia 10,5 kW, de fundición color negro, de carga frontal, con cajón recoge cenizas, puerta de fundición con cristal vitrocerámico resistente hasta temperaturas de 800°C y entrada de aire regulable, según UNE-EN 13240. (material) | 1.000 | 1415.00 | 1415.00 |
| mt38www010 | Ud | Material auxiliar para instalaciones de calefacción. (material) | 1.000 | 1.68 | 1.68 |
| mo004 | h | Oficial 1ª calefactor. (mano de obra) | 0.600 | 23.74 | 14.24 |
| mo103 | h | Ayudante calefactor. (mano de obra) | 0.600 | 21.90 | 13.14 |
| % | % | Costes directos complementarios | 2 % | 1444.06 | 28.88 |
|  |  | Costes directos |  |  | 1472.94 |
