# Vaso de expansión para circuito de calefacción

- Propiedad del archivo: CYPE INGENIEROS, S.A.
- Formato: FIEBDC-3/2002
- Divisa: EUR
- Costes indirectos: 3.00 %
- IVA: 21.00 %

## I Instalaciones

### IC Calefacción, refrigeración, climatización y A.C.S.

#### ICS Sistemas de conducción de agua

**ICS040** Ud Vaso de expansión para circuito de calefacción.
Vaso de expansión, Vasoflex Solar "BAXI", capacidad 80 l, presión máxima 8 bar, presión de trabajo 2,5 bar y temperatura máxima de 120°C. Incluso manómetro y elementos de montaje y conexión necesarios para su correcto funcionamiento.
Incluye: Replanteo. Colocación. Conexión a la red de distribución. Comprobación de su correcto funcionamiento.
Criterio de medición de proyecto: Número de unidades previstas, según documentación gráfica de Proyecto.
Criterio de medición de obra: Se medirá el número de unidades realmente ejecutadas según especificaciones de Proyecto.

| Código | Ud | Descripción | Rendimiento | Precio | Importe |
|---|---|---|---|---|---|
| mt38bax587e | Ud | Vaso de expansión, Vasoflex Solar "BAXI", capacidad 80 l, presión máxima 8 bar, presión de trabajo 2,5 bar y temperatura máxima de 120°C. (material) | 1.000 | 285.00 | 285.00 |
| mt42www040 | Ud | Manómetro con baño de glicerina y diámetro de esfera de 100 mm, con toma vertical, para montaje roscado de 1/2", escala de presión de 0 a 5 bar. (material) | 1.000 | 43.29 | 43.29 |
| mo004 | h | Oficial 1ª calefactor. (mano de obra) | 1.000 | 23.74 | 23.74 |
| mo103 | h | Ayudante calefactor. (mano de obra) | 1.000 | 21.90 | 21.90 |
| % | % | Costes directos complementarios | 2 % | 373.93 | 7.48 |
|  |  | Costes directos |  |  | 381.41 |
