# Grupo hidráulico para circuitos de calefacción, con intercambiador para producción de A.C.S

- Propiedad del archivo: CYPE INGENIEROS, S.A.
- Formato: FIEBDC-3/2002
- Divisa: EUR
- Costes indirectos: 3.00 %
- IVA: 21.00 %

## I Instalaciones

### IC Calefacción, refrigeración, climatización y A.C.S.

#### ICS Sistemas de conducción de agua

**ICS113** Ud Grupo hidráulico para circuitos de calefacción, con intercambiador para producción de A.C.S.
Módulo para producción de A.C.S., con conexiones para el circuito de calefacción por suelo radiante, HEAT-EVO1 "TIEMME", formado por intercambiador de placas de 53 kW para producción de A.C.S., válvula para prioridad de A.C.S., válvula para regulación del caudal de calefacción, ajustable entre 529 y 1470 l/h, con actuador con alimentación monofásica a 230 V, bomba para recirculación de A.C.S., bomba para calefacción con válvula mezcladora termostática regulable entre 20°C y 50°C, posibilidad de equipamiento con un contador de energía, aislamiento térmico y placa metálica para la fijación mural del módulo.
Incluye: Replanteo. Colocación. Conexionado y comprobación de su correcto funcionamiento.
Criterio de medición de proyecto: Número de unidades previstas, según documentación gráfica de Proyecto.
Criterio de medición de obra: Se medirá el número de unidades realmente ejecutadas según especificaciones de Proyecto.

| Código | Ud | Descripción | Rendimiento | Precio | Importe |
|---|---|---|---|---|---|
| mt38tie700a | Ud | Módulo para producción de A.C.S., con conexiones para el circuito de calefacción por suelo radiante, HEAT-EVO1 "TIEMME", formado por intercambiador de placas de 53 kW para producción de A.C.S., válvula para prioridad de A.C.S., válvula para regulación del caudal de calefacción, ajustable entre 529 y 1470 l/h, con actuador con alimentación monofásica a 230 V, bomba para recirculación de A.C.S., bomba para calefacción con válvula mezcladora termostática regulable entre 20°C y 50°C, posibilidad de equipamiento con un contador de energía, aislamiento térmico y placa metálica para la fijación mural del módulo. (material) | 1.000 | 2680.00 | 2680.00 |
| mo004 | h | Oficial 1ª calefactor. (mano de obra) | 0.800 | 22.74 | 18.19 |
| mo103 | h | Ayudante calefactor. (mano de obra) | 0.800 | 20.98 | 16.78 |
| % | % | Costes directos complementarios | 2 % | 2714.97 | 54.30 |
|  |  | Costes directos |  |  | 2769.27 |
