# Separador hidráulico

- Propiedad del archivo: CYPE INGENIEROS, S.A.
- Formato: FIEBDC-3/2002
- Divisa: EUR
- Costes indirectos: 3.00 %
- IVA: 21.00 %

## I Instalaciones

### IC Calefacción, refrigeración, climatización y A.C.S.

#### ICS Sistemas de conducción de agua

**ICS120** Ud Separador hidráulico.
Separador hidráulico para ser instalado en instalaciones de calefacción o refrigeración donde haya instalada una bomba de circulación principal y dos o más bombas de circulación secundarias, diámetro nominal 1", para un caudal máximo recomendado de 2,1 m³/h, compuesto de un cuerpo central con cuatro conexiones laterales para la conexión al circuito primario y al circuito secundario, purgador de aire y carcasa de polipropileno expandido para aislamiento térmico; con soporte para fijación mural.
Incluye: Replanteo. Colocación. Conexionado y comprobación de su correcto funcionamiento.
Criterio de medición de proyecto: Número de unidades previstas, según documentación gráfica de Proyecto.
Criterio de medición de obra: Se medirá el número de unidades realmente ejecutadas según especificaciones de Proyecto.

| Código | Ud | Descripción | Rendimiento | Precio | Importe |
|---|---|---|---|---|---|
| mt38alb670a | Ud | Separador hidráulico para ser instalado en instalaciones de calefacción o refrigeración donde haya instalada una bomba de circulación principal y dos o más bombas de circulación secundarias, diámetro nominal 1", para un caudal máximo recomendado de 2,1 m³/h, compuesto de un cuerpo central con cuatro conexiones laterales para la conexión al circuito primario y al circuito secundario, purgador de aire y carcasa de polipropileno expandido para aislamiento térmico. (material) | 1.000 | 419.27 | 419.27 |
| mt38alb671a | Ud | Soporte para fijación mural, para separador hidráulico de 1" de diámetro nominal, con tornillería. (material) | 1.000 | 14.29 | 14.29 |
| mo011 | h | Oficial 1ª montador. (mano de obra) | 0.200 | 23.74 | 4.75 |
| mo080 | h | Ayudante montador. (mano de obra) | 0.200 | 21.94 | 4.39 |
| % | % | Costes directos complementarios | 2 % | 442.70 | 8.85 |
|  |  | Costes directos |  |  | 451.55 |
