# Detector de inundación, autónomo

- Propiedad del archivo: CYPE INGENIEROS, S.A.
- Formato: FIEBDC-3/2002
- Divisa: EUR
- Costes indirectos: 3.00 %
- IVA: 21.00 %

## I Instalaciones

### ID Seguridad

#### IDI Detectores de inundación

**IDI100** Ud Detector de inundación, autónomo.
Detector de inundación, autónomo, para alimentación a 230 V, de 130x70x50 mm, con carcasa de ABS, leds que indican el estado de funcionamiento, señal óptica intermitente en caso de alarma, relé con contactos libres de tensión, con posibilidad de conectar hasta 3 sondas de detección de fugas de agua. Incluso elementos de fijación.
Criterio de valoración económica: El precio no incluye la sonda de detección de fugas de agua.
Incluye: Colocación y fijación. Montaje, conexionado y comprobación de su correcto funcionamiento.
Criterio de medición de proyecto: Número de unidades previstas, según documentación gráfica de Proyecto.
Criterio de medición de obra: Se medirá el número de unidades realmente ejecutadas según especificaciones de Proyecto.

| Código | Ud | Descripción | Rendimiento | Precio | Importe |
|---|---|---|---|---|---|
| mt41die150a | Ud | Detector de inundación, autónomo, para alimentación a 230 V, de 130x70x50 mm, con carcasa de ABS, leds que indican el estado de funcionamiento, señal óptica intermitente en caso de alarma, relé con contactos libres de tensión, con posibilidad de conectar hasta 3 sondas de detección de fugas de agua, con elementos de fijación. (material) | 1.000 | 44.50 | 44.50 |
| mo006 | h | Oficial 1ª instalador de redes y equipos de detección y seguridad. (mano de obra) | 0.200 | 22.74 | 4.55 |
| mo105 | h | Ayudante instalador de redes y equipos de detección y seguridad. (mano de obra) | 0.200 | 20.98 | 4.20 |
| % | % | Costes directos complementarios | 2 % | 53.25 | 1.07 |
|  |  | Costes directos |  |  | 54.32 |
