# Regulador de carga

- Propiedad del archivo: CYPE INGENIEROS, S.A.
- Formato: FIEBDC-3/2002
- Divisa: EUR
- Costes indirectos: 3.00 %
- IVA: 21.00 %

## I Instalaciones

### IE Eléctricas

#### IEF Solar fotovoltaica

**IEF040** Ud Regulador de carga.
Regulador de carga MPPT, tensión nominal 12/24/36/48 V con reconocimiento automático, intensidad de carga nominal 70 A, potencia máxima a 12 V 1000 W, potencia máxima a 24 V 2000 W, potencia máxima a 36 V 3000 W, potencia máxima a 48 V 4000 W, intensidad máxima de cortocircuito 35 A, tensión máxima en circuito abierto 250 V, eficiencia máxima 99%, dimensiones 185x250x95 mm, con puerto Ethernet, Bluetooth, gestión inteligente del acumulador de energía eléctrica, algoritmo de carga del acumulador de energía eléctrica programable, protecciones eléctricas y sensor de temperatura interna. Incluso accesorios necesarios para su correcta instalación.
Incluye: Montaje, fijación y nivelación. Conexionado y comprobación de su correcto funcionamiento.
Criterio de medición de proyecto: Número de unidades previstas, según documentación gráfica de Proyecto.
Criterio de medición de obra: Se medirá el número de unidades realmente ejecutadas según especificaciones de Proyecto.

| Código | Ud | Descripción | Rendimiento | Precio | Importe |
|---|---|---|---|---|---|
| mt35rfg040fg | Ud | Regulador de carga MPPT, tensión nominal 12/24/36/48 V con reconocimiento automático, intensidad de carga nominal 70 A, potencia máxima a 12 V 1000 W, potencia máxima a 24 V 2000 W, potencia máxima a 36 V 3000 W, potencia máxima a 48 V 4000 W, intensidad máxima de cortocircuito 35 A, tensión máxima en circuito abierto 250 V, eficiencia máxima 99%, dimensiones 185x250x95 mm, con puerto Ethernet, Bluetooth, gestión inteligente del acumulador de energía eléctrica, algoritmo de carga del acumulador de energía eléctrica programable, protecciones eléctricas y sensor de temperatura interna. (material) | 1.000 | 748.24 | 748.24 |
| mo003 | h | Oficial 1ª electricista. (mano de obra) | 0.240 | 22.74 | 5.46 |
| mo102 | h | Ayudante electricista. (mano de obra) | 0.240 | 20.98 | 5.04 |
| % | % | Costes directos complementarios | 2 % | 758.74 | 15.17 |
|  |  | Costes directos |  |  | 773.91 |
