# Pulsador empotrado, antivandálico

- Propiedad del archivo: CYPE INGENIEROS, S.A.
- Formato: FIEBDC-3/2002
- Divisa: EUR
- Costes indirectos: 3.00 %
- IVA: 21.00 %

## I Instalaciones

### IE Eléctricas

#### IEM Mecanismos

**IEM052** Ud Pulsador empotrado, antivandálico.
Pulsador antivandálico, unipolar (1P), con grado de protección IP44, de intensidad asignada 10 AX, tensión asignada 250 V, gama TX_44 "GIRA" formado por mecanismo para pulsador unipolar (1P), gama System 55, referencia 015100, tecla basculante, antivandálica para pulsador de material termoplástico color blanco acabado brillante, con grado de protección IP44, gama TX_44, referencia 029666 y marco embellecedor antivandálico, para 1 elemento de material termoplástico color blanco acabado brillante, con junta de estanqueidad grado de protección IP44, gama TX_44, referencia 021166. Instalación empotrada.
Criterio de valoración económica: El precio no incluye la caja para mecanismo empotrado.
Incluye: Montaje, conexionado y comprobación de su correcto funcionamiento.
Criterio de medición de proyecto: Número de unidades previstas, según documentación gráfica de Proyecto.
Criterio de medición de obra: Se medirá el número de unidades realmente ejecutadas según especificaciones de Proyecto.

| Código | Ud | Descripción | Rendimiento | Precio | Importe |
|---|---|---|---|---|---|
| mt33gir030b | Ud | Mecanismo para pulsador unipolar (1P), gama System 55, referencia 015100 "GIRA", intensidad asignada 10 AX, tensión asignada 250 V, para empotrar. (material) | 1.000 | 9.47 | 9.47 |
| mt33gir831k | Ud | Tecla basculante, antivandálica para pulsador de material termoplástico color blanco acabado brillante, con grado de protección IP44, gama TX_44, referencia 029666 "GIRA", con resistencia a los rayos UV y a la intemperie. (material) | 1.000 | 10.16 | 10.16 |
| mt33gir801mb | Ud | Marco embellecedor antivandálico, para 1 elemento de material termoplástico color blanco acabado brillante, con junta de estanqueidad grado de protección IP44, gama TX_44, referencia 021166 "GIRA", de montaje fácil (sin herramientas) y desmontaje con destornillador Torx T9 o T10. (material) | 1.000 | 12.28 | 12.28 |
| mo003 | h | Oficial 1ª electricista. (mano de obra) | 0.200 | 23.74 | 4.75 |
| % | % | Costes directos complementarios | 2 % | 36.66 | 0.73 |
|  |  | Costes directos |  |  | 37.39 |
