# Telerruptor modular

- Propiedad del archivo: CYPE INGENIEROS, S.A.
- Formato: FIEBDC-3/2002
- Divisa: EUR
- Costes indirectos: 3.00 %
- IVA: 21.00 %

## I Instalaciones

### IE Eléctricas

#### IEX Aparamenta

**IEX100** Ud Telerruptor modular.
Telerruptor de 4 módulos, tetrapolar (4P), de 32 A y extensión de 32 A. Totalmente montado, conexionado y probado.
Incluye: Montaje y conexionado del elemento.
Criterio de medición de proyecto: Número de unidades previstas, según documentación gráfica de Proyecto.
Criterio de medición de obra: Se medirá el número de unidades realmente ejecutadas según especificaciones de Proyecto.

| Código | Ud | Descripción | Rendimiento | Precio | Importe |
|---|---|---|---|---|---|
| mt35cgm032d | Ud | Telerruptor de 4 módulos, tetrapolar (4P), de 32 A y extensión de 32 A, incluso accesorios de montaje, según UNE-EN 60669-1 y UNE-EN 60669-2-2. (material) | 1.000 | 131.73 | 131.73 |
| mo003 | h | Oficial 1ª electricista. (mano de obra) | 0.290 | 22.74 | 6.59 |
| % | % | Costes directos complementarios | 2 % | 138.32 | 2.77 |
|  |  | Costes directos |  |  | 141.09 |
