# Protector contra sobretensiones transitorias, con interruptor magnetotérmico, modular

- Propiedad del archivo: CYPE INGENIEROS, S.A.
- Formato: FIEBDC-3/2002
- Divisa: EUR
- Costes indirectos: 3.00 %
- IVA: 21.00 %

## I Instalaciones

### IE Eléctricas

#### IEX Aparamenta

**IEX079** Ud Protector contra sobretensiones transitorias, con interruptor magnetotérmico, modular.
Protector contra sobretensiones transitorias, tipo 2 (onda 8/20 µs), con interruptor automático de final de vida útil con poder de corte 25 kA y cartucho extraíble, bipolar (1P+N), nivel de protección 1,5 kV, intensidad máxima de descarga 20 kA, con contacto de señalización, de 72x103,9x75,9 mm, grado de protección IP20, montaje sobre carril DIN (35 mm). Totalmente montado, conexionado y probado.
Incluye: Montaje y conexionado del elemento.
Criterio de medición de proyecto: Número de unidades previstas, según documentación gráfica de Proyecto.
Criterio de medición de obra: Se medirá el número de unidades realmente ejecutadas según especificaciones de Proyecto.

| Código | Ud | Descripción | Rendimiento | Precio | Importe |
|---|---|---|---|---|---|
| mt35asa005ab | Ud | Protector contra sobretensiones transitorias, tipo 2 (onda 8/20 µs), con interruptor automático de final de vida útil con poder de corte 25 kA y cartucho extraíble, bipolar (1P+N), nivel de protección 1,5 kV, intensidad máxima de descarga 20 kA, con contacto de señalización, de 72x103,9x75,9 mm, grado de protección IP20, montaje sobre carril DIN (35 mm), según IEC 61643-11. (material) | 1.000 | 207.18 | 207.18 |
| mo003 | h | Oficial 1ª electricista. (mano de obra) | 0.250 | 23.74 | 5.94 |
| % | % | Costes directos complementarios | 2 % | 213.12 | 4.26 |
|  |  | Costes directos |  |  | 217.38 |
