# Tubería multicapa de polietileno reticulado/aluminio/polietileno reticulado (PE-X/Al/PE-X), "AQUATECHNIK"

- Propiedad del archivo: CYPE INGENIEROS, S.A.
- Formato: FIEBDC-3/2002
- Divisa: EUR
- Costes indirectos: 3.00 %
- IVA: 21.00 %

## I Instalaciones

### IH Tuberías para fluidos

#### IHM Tuberías multicapa

**IHM122** m Tubería multicapa de polietileno reticulado/aluminio/polietileno reticulado (PE-X/Al/PE-X), "AQUATECHNIK".
Tubería formada por tubo multicapa de polietileno reticulado/aluminio/polietileno reticulado (PE-Xb/Al/PE-Xb), PN=10 bar, gama MULTI-CALOR "AQUATECHNIK", de 14 mm de diámetro exterior y 2 mm de espesor, de color blanco RAL 9003. Instalación en superficie. Incluso material auxiliar para montaje y sujeción a la obra, accesorios y piezas especiales.
Incluye: Replanteo. Colocación y fijación de tubos, accesorios y piezas especiales. Realización de pruebas de servicio.
Criterio de medición de proyecto: Longitud medida según documentación gráfica de Proyecto.
Criterio de medición de obra: Se medirá la longitud realmente ejecutada según especificaciones de Proyecto.

| Código | Ud | Descripción | Rendimiento | Precio | Importe |
|---|---|---|---|---|---|
| mt37aqt510l | Ud | Material auxiliar para montaje y sujeción a la obra de las tuberías multicapa de polietileno reticulado/aluminio/polietileno reticulado (PE-Xb/Al/PE-Xb), PN=10 bar, gama MULTI-CALOR, "AQUATECHNIK", de 14 mm de diámetro exterior. (material) | 1.000 | 0.12 | 0.12 |
| mt37aqt115ag | m | Tubo multicapa de polietileno reticulado/aluminio/polietileno reticulado (PE-Xb/Al/PE-Xb), PN=10 bar, gama MULTI-CALOR "AQUATECHNIK", de 14 mm de diámetro exterior y 2 mm de espesor, de color blanco RAL 9003, suministrado en rollos de 100 m de longitud, según UNE-EN ISO 21003-2, con el precio incrementado el 30% en concepto de accesorios y piezas especiales. (material) | 1.000 | 3.19 | 3.19 |
| op00ato010 |  | Atornillador. | 1.000 | 0.00 | 0.00 |
| op00mar010 |  | Martillo. | 1.000 | 0.00 | 0.00 |
| op00tal010 |  | Taladro. | 1.000 | 0.00 | 0.00 |
| mo008 | h | Oficial 1ª fontanero. (mano de obra) | 0.025 | 23.74 | 0.59 |
| mo107 | h | Ayudante fontanero. (mano de obra) | 0.025 | 21.90 | 0.55 |
| % | % | Costes directos complementarios | 2 % | 4.45 | 0.09 |
|  |  | Costes directos |  |  | 4.54 |
