# Tubería de polipropileno copolímero random (PP-R), "AQUATECHNIK"

- Propiedad del archivo: CYPE INGENIEROS, S.A.
- Formato: FIEBDC-3/2002
- Divisa: EUR
- Costes indirectos: 3.00 %
- IVA: 21.00 %

## I Instalaciones

### IH Tuberías para fluidos

#### IHP Tuberías de polipropileno

**IHP116** m Tubería de polipropileno copolímero random (PP-R), "AQUATECHNIK".
Tubería formada por tubo de polipropileno copolímero random (PP-R), sistema fusio-technik, gama FUSIO-TECHNIK, SDR6, serie 2,5, "AQUATECHNIK", de 20 mm de diámetro exterior y 3,4 mm de espesor. Instalación en superficie. Incluso material auxiliar para montaje y sujeción a la obra, accesorios y piezas especiales.
Incluye: Replanteo. Colocación y fijación de tubos, accesorios y piezas especiales. Realización de pruebas de servicio.
Criterio de medición de proyecto: Longitud medida según documentación gráfica de Proyecto.
Criterio de medición de obra: Se medirá la longitud realmente ejecutada según especificaciones de Proyecto.

| Código | Ud | Descripción | Rendimiento | Precio | Importe |
|---|---|---|---|---|---|
| mt37aqt450j | Ud | Material auxiliar para montaje y sujeción a la obra de las tuberías de polipropileno copolímero random (PP-R), sistema fusio-technik, gama FUSIO-TECHNIK, SDR6, serie 2,5, "AQUATECHNIK", de 20 mm de diámetro exterior. (material) | 1.000 | 0.11 | 0.11 |
| mt37aqt050sg | m | Tubo de polipropileno copolímero random (PP-R), sistema fusio-technik, gama FUSIO-TECHNIK, SDR6, serie 2,5, "AQUATECHNIK", de 20 mm de diámetro exterior y 3,4 mm de espesor, según UNE-EN ISO 15874-2, DIN 8077, DIN 8078 y ASTM F2389, de color verde, suministrado en barras de 4 m de longitud, con el precio incrementado el 30% en concepto de accesorios y piezas especiales. (material) | 1.000 | 2.87 | 2.87 |
| op00ato010 |  | Atornillador. | 1.000 | 0.00 | 0.00 |
| op00mar010 |  | Martillo. | 1.000 | 0.00 | 0.00 |
| op00tal010 |  | Taladro. | 1.000 | 0.00 | 0.00 |
| mo008 | h | Oficial 1ª fontanero. (mano de obra) | 0.040 | 23.74 | 0.95 |
| mo107 | h | Ayudante fontanero. (mano de obra) | 0.040 | 21.90 | 0.88 |
| % | % | Costes directos complementarios | 2 % | 4.81 | 0.10 |
|  |  | Costes directos |  |  | 4.91 |
