# Caja de derivación

- Propiedad del archivo: CYPE INGENIEROS, S.A.
- Formato: FIEBDC-3/2002
- Divisa: EUR
- Costes indirectos: 3.00 %
- IVA: 21.00 %

## I Instalaciones

### IM Domóticas e inmóticas

#### IMK Componentes del sistema KNX

**IMK910** Ud Caja de derivación.
Caja de derivación estanca, rectangular, de 105x105x55 mm, con 7 conos y tapa de registro con tornillos de 1/4 de vuelta. Instalación en superficie. Incluso regletas de conexión y elementos de fijación.
Incluye: Replanteo. Fijación al paramento. Montaje.
Criterio de medición de proyecto: Número de unidades previstas, según documentación gráfica de Proyecto.
Criterio de medición de obra: Se medirá el número de unidades realmente ejecutadas según especificaciones de Proyecto.

| Código | Ud | Descripción | Rendimiento | Precio | Importe |
|---|---|---|---|---|---|
| mt35caj030d | Ud | Caja de derivación estanca, rectangular, de 105x105x55 mm, con 7 conos y tapa de registro con tornillos de 1/4 de vuelta, para instalar en superficie. Incluso regletas de conexión y elementos de fijación. (material) | 1.000 | 3.12 | 3.12 |
| mo003 | h | Oficial 1ª electricista. (mano de obra) | 0.100 | 22.74 | 2.27 |
| mo102 | h | Ayudante electricista. (mano de obra) | 0.100 | 20.98 | 2.10 |
| % | % | Costes directos complementarios | 2 % | 7.49 | 0.15 |
|  |  | Costes directos |  |  | 7.64 |
