# Luminaria de emergencia con lámpara LED, en garaje

- Propiedad del archivo: CYPE INGENIEROS, S.A.
- Formato: FIEBDC-3/2002
- Divisa: EUR
- Costes indirectos: 3.00 %
- IVA: 21.00 %

## I Instalaciones

### IO Contra incendios

#### IOA Alumbrado de emergencia

**IOA011** Ud Luminaria de emergencia con lámpara LED, en garaje.
Luminaria de emergencia permanente o no permanente, de 45 W, con lámpara LED no reemplazable, flujo luminoso 450 lúmenes, carcasa de 261x165x57 mm, aislamiento clase II, grados de protección IP66 e IK08, con baterías de Ni-Cd, autonomía de 1 h, alimentación a 220/240 V y 50-60 Hz y piloto luminoso indicador de carga color verde, en garaje. Instalación en superficie. Incluso accesorios y elementos de fijación.
Incluye: Replanteo. Fijación y nivelación. Montaje, conexionado y comprobación de su correcto funcionamiento.
Criterio de medición de proyecto: Número de unidades previstas, según documentación gráfica de Proyecto.
Criterio de medición de obra: Se medirá el número de unidades realmente ejecutadas según especificaciones de Proyecto.

| Código | Ud | Descripción | Rendimiento | Precio | Importe |
|---|---|---|---|---|---|
| mt34aem125c | Ud | Luminaria de emergencia permanente o no permanente, de 45 W, con lámpara LED no reemplazable, flujo luminoso 450 lúmenes, carcasa de 261x165x57 mm, aislamiento clase II, grados de protección IP66 e IK08, con baterías de Ni-Cd, autonomía de 1 h, alimentación a 220/240 V y 50-60 Hz y piloto luminoso indicador de carga color verde. Incluso accesorios y elementos de fijación. (material) | 1.000 | 275.98 | 275.98 |
| mo003 | h | Oficial 1ª electricista. (mano de obra) | 0.150 | 22.74 | 3.41 |
| mo102 | h | Ayudante electricista. (mano de obra) | 0.150 | 20.98 | 3.15 |
| % | % | Costes directos complementarios | 2 % | 282.54 | 5.65 |
|  |  | Costes directos |  |  | 288.19 |
