# Sistema automático de extinción de incendios para campana extractora de cocina

- Propiedad del archivo: CYPE INGENIEROS, S.A.
- Formato: FIEBDC-3/2002
- Divisa: EUR
- Costes indirectos: 3.00 %
- IVA: 21.00 %

## I Instalaciones

### IO Contra incendios

#### IOT Sistemas de extinción fijos

**IOT110** Ud Sistema automático de extinción de incendios para campana extractora de cocina.
Sistema automático de extinción de incendios para campana extractora central de cocina de hasta 2000 mm de longitud formado por cable sensor de temperatura; pulsador de disparo con manómetro; extintor hídrico (agua pulverizada + aditivos AFFF), con presión incorporada con nitrógeno; soporte para extintor; válvula de disparo rápido y acción directa; latiguillo de conexión flexible; tubería de acero inoxidable AISI 304, de 15 mm de diámetro exterior (tubos, accesorios y material auxiliar para montaje y sujeción) y boquillas difusoras.
Incluye: Replanteo. Montaje, conexionado y comprobación de su correcto funcionamiento.
Criterio de medición de proyecto: Número de unidades previstas, según documentación gráfica de Proyecto.
Criterio de medición de obra: Se medirá el número de unidades realmente ejecutadas según especificaciones de Proyecto.

| Código | Ud | Descripción | Rendimiento | Precio | Importe |
|---|---|---|---|---|---|
| mt41sec020c | Ud | Sistema automático de extinción de incendios para campana extractora central de cocina de hasta 2000 mm de longitud formado por cable sensor de temperatura; pulsador de disparo con manómetro; extintor hídrico (agua pulverizada + aditivos AFFF), con presión incorporada con nitrógeno; soporte para extintor; válvula de disparo rápido y acción directa; latiguillo de conexión flexible; tubería de acero inoxidable AISI 304, de 15 mm de diámetro exterior (tubos, accesorios y material auxiliar para montaje y sujeción) y boquillas difusoras, según UNE 23501. (material) | 1.000 | 815.11 | 815.11 |
| mo008 | h | Oficial 1ª fontanero. (mano de obra) | 6.000 | 23.74 | 142.44 |
| mo107 | h | Ayudante fontanero. (mano de obra) | 6.000 | 21.90 | 131.40 |
| % | % | Costes directos complementarios | 2 % | 1088.95 | 21.78 |
|  |  | Costes directos |  |  | 1110.73 |
