# Válvula de aireación

- Propiedad del archivo: CYPE INGENIEROS, S.A.
- Formato: FIEBDC-3/2002
- Divisa: EUR
- Costes indirectos: 3.00 %
- IVA: 21.00 %

## I Instalaciones

### IS Evacuación de aguas

#### ISD Derivaciones individuales

**ISD007** Ud Válvula de aireación.
Válvula equilibradora de presión de ABS, Studor Mini-Vent "JIMTEN", de 32 mm de diámetro, de 7,5 l/s de caudal máximo, apta para temperaturas desde -20 hasta 60°C, presión de trabajo de hasta -70 Pa, clasificación Al según UNE-EN 12380, con diafragma, rejilla de protección contra la entrada de insectos y junta elástica de elastómero termoplástico, colocada mediante unión a presión con junta elástica.
Incluye: Montaje, conexionado y comprobación de su correcto funcionamiento.
Criterio de medición de proyecto: Número de unidades previstas, según documentación gráfica de Proyecto.
Criterio de medición de obra: Se medirá el número de unidades realmente ejecutadas según especificaciones de Proyecto.

| Código | Ud | Descripción | Rendimiento | Precio | Importe |
|---|---|---|---|---|---|
| mt36vaj010a | Ud | Válvula equilibradora de presión de ABS, Studor Mini-Vent "JIMTEN", de 32 mm de diámetro, de 7,5 l/s de caudal máximo, apta para temperaturas desde -20 hasta 60°C, presión de trabajo de hasta -70 Pa, clasificación Al según UNE-EN 12380, con diafragma, rejilla de protección contra la entrada de insectos y junta elástica de elastómero termoplástico. (material) | 1.000 | 74.77 | 74.77 |
| mo008 | h | Oficial 1ª fontanero. (mano de obra) | 0.200 | 23.74 | 4.75 |
| mo107 | h | Ayudante fontanero. (mano de obra) | 0.200 | 21.90 | 4.38 |
| % | % | Costes directos complementarios | 2 % | 83.90 | 1.68 |
|  |  | Costes directos |  |  | 85.58 |
