# Red interior de evacuación para galería

- Propiedad del archivo: CYPE INGENIEROS, S.A.
- Formato: FIEBDC-3/2002
- Divisa: EUR
- Costes indirectos: 3.00 %
- IVA: 21.00 %

## I Instalaciones

### IS Evacuación de aguas

#### ISD Derivaciones individuales

**ISD023** Ud Red interior de evacuación para galería.
Red interior de evacuación insonorizada y con resistencia al fuego, para galería con dotación para: lavadero, toma de desagüe para lavadora, realizada con tubo de polipropileno, insonorizado y resistente al fuego, libre de halógenos, gama Fireplus "ITALSAN" para la red de desagües que conectan la evacuación de los aparatos con la bajante, con los diámetros necesarios para cada punto de servicio. Incluso, material auxiliar para montaje y sujeción a la obra, accesorios y piezas especiales.
Incluye: Replanteo del recorrido de la tubería y de la situación de los elementos de sujeción. Presentación en seco de los tubos. Fijación del material auxiliar para montaje y sujeción a la obra. Montaje, conexionado y comprobación de su correcto funcionamiento. Realización de pruebas de servicio.
Criterio de medición de proyecto: Número de unidades previstas, según documentación gráfica de Proyecto.
Criterio de medición de obra: Se medirá el número de unidades realmente ejecutadas según especificaciones de Proyecto.

| Código | Ud | Descripción | Rendimiento | Precio | Importe |
|---|---|---|---|---|---|
| mt36tii015cd | m | Tubo de triple capa de polipropileno, insonorizado y resistente al fuego (reacción al fuego clase B-s1, d0 según UNE-EN 13501-1), libre de halógenos, gama Fireplus "ITALSAN", de 40 mm de diámetro y 1,8 mm de espesor, color gris, con extremo abocardado y junta elástica, según UNE-EN 1451-1, con un aislamiento acústico de 17 dBA para un caudal de 2 l/s, según UNE-EN 14366, suministrado en barras de 3 m de longitud, con el precio incrementado el 15% en concepto de accesorios y piezas especiales. (material) | 4.300 | 6.09 | 26.19 |
| mt30del010a | Ud | Toma de desagüe para electrodoméstico, con enlace mixto macho de PVC, de 40 mm de diámetro. (material) | 1.000 | 2.91 | 2.91 |
| op00ato010 |  | Atornillador. | 1.000 | 0.00 | 0.00 |
| op00mar010 |  | Martillo. | 1.000 | 0.00 | 0.00 |
| op00tal010 |  | Taladro. | 1.000 | 0.00 | 0.00 |
| mo008 | h | Oficial 1ª fontanero. (mano de obra) | 4.300 | 23.74 | 102.08 |
| mo107 | h | Ayudante fontanero. (mano de obra) | 2.150 | 21.90 | 47.09 |
| % | % | Costes directos complementarios | 2 % | 178.27 | 3.57 |
|  |  | Costes directos |  |  | 181.84 |
