# Sifón en línea

- Propiedad del archivo: CYPE INGENIEROS, S.A.
- Formato: FIEBDC-3/2002
- Divisa: EUR
- Costes indirectos: 3.00 %
- IVA: 21.00 %

## I Instalaciones

### IS Evacuación de aguas

#### ISS Colectores suspendidos

**ISS008** Ud Sifón en línea.
Sifón en línea de PVC, color teja, registrable, con unión macho/hembra, de 125 mm de diámetro, colocado entre el colector de salida y la acometida.
Incluye: Montaje, conexionado y comprobación de su correcto funcionamiento.
Criterio de medición de proyecto: Número de unidades previstas, según documentación gráfica de Proyecto.
Criterio de medición de obra: Se medirá el número de unidades realmente ejecutadas según especificaciones de Proyecto.

| Código | Ud | Descripción | Rendimiento | Precio | Importe |
|---|---|---|---|---|---|
| mt11var120c | Ud | Sifón en línea de PVC, color teja, registrable, con unión macho/hembra, de 125 mm de diámetro. (material) | 1.000 | 58.45 | 58.45 |
| mo008 | h | Oficial 1ª fontanero. (mano de obra) | 0.400 | 23.74 | 9.50 |
| % | % | Costes directos complementarios | 2 % | 67.95 | 1.36 |
|  |  | Costes directos |  |  | 69.31 |
