# Aireador de admisión para ventilación

- Propiedad del archivo: CYPE INGENIEROS, S.A.
- Formato: FIEBDC-3/2002
- Divisa: EUR
- Costes indirectos: 3.00 %
- IVA: 21.00 %

## I Instalaciones

### IV Ventilación

#### IVA Aberturas para ventilación

**IVA010** Ud Aireador de admisión para ventilación.
Aireador de admisión graduable, de aluminio lacado en color a elegir de la carta RAL, caudal máximo 10 l/s, de 1200x80x12 mm, con abertura de 800x12 mm, aislamiento acústico de 39 dBA y filtro antipolución. Incluso elementos de fijación.
Incluye: Replanteo. Montaje. Colocación y fijación del aireador encima de la carpintería.
Criterio de medición de proyecto: Número de unidades previstas, según documentación gráfica de Proyecto.
Criterio de medición de obra: Se medirá el número de unidades realmente ejecutadas según especificaciones de Proyecto.

| Código | Ud | Descripción | Rendimiento | Precio | Importe |
|---|---|---|---|---|---|
| mt42sva235a | Ud | Aireador de admisión graduable, de aluminio lacado en color a elegir de la carta RAL, caudal máximo 10 l/s, de 1200x80x12 mm, con abertura de 800x12 mm, aislamiento acústico de 39 dBA y filtro antipolución tipo S30, para colocar en posición horizontal encima de la carpintería exterior de aluminio o PVC, hasta 80 mm de profundidad, con elementos de fijación. (material) | 1.000 | 55.90 | 55.90 |
| mo011 | h | Oficial 1ª montador. (mano de obra) | 0.150 | 22.74 | 3.41 |
| mo080 | h | Ayudante montador. (mano de obra) | 0.150 | 21.02 | 3.15 |
| % | % | Costes directos complementarios | 2 % | 62.46 | 1.25 |
|  |  | Costes directos |  |  | 63.71 |
