# Rejilla para exteriores

- Propiedad del archivo: CYPE INGENIEROS, S.A.
- Formato: FIEBDC-3/2002
- Divisa: EUR
- Costes indirectos: 3.00 %
- IVA: 21.00 %

## I Instalaciones

### IV Ventilación

#### IVM Ventilación mecánica

**IVM024** Ud Rejilla para exteriores.
Rejilla circular de aluminio, con lamas horizontales fijas, salida de aire con inclinación de 15°, contra la lluvia, con malla de protección contra la entrada de hojas y pájaros, para conducto de admisión o extracción, de 560 mm de diámetro. Incluso elementos de fijación.
Incluye: Replanteo. Colocación y fijación.
Criterio de medición de proyecto: Número de unidades previstas, según documentación gráfica de Proyecto.
Criterio de medición de obra: Se medirá el número de unidades realmente ejecutadas según especificaciones de Proyecto.

| Código | Ud | Descripción | Rendimiento | Precio | Importe |
|---|---|---|---|---|---|
| mt42sva190i | Ud | Rejilla circular de aluminio, con lamas horizontales fijas, salida de aire con inclinación de 15°, contra la lluvia, con malla de protección contra la entrada de hojas y pájaros, para conducto de admisión o extracción, de 560 mm de diámetro, con elementos de fijación. (material) | 1.000 | 1210.59 | 1210.59 |
| mo011 | h | Oficial 1ª montador. (mano de obra) | 0.250 | 23.74 | 5.94 |
| mo080 | h | Ayudante montador. (mano de obra) | 0.250 | 21.94 | 5.49 |
| % | % | Costes directos complementarios | 2 % | 1222.02 | 24.44 |
|  |  | Costes directos |  |  | 1246.46 |
