# Depósito de aire comprimido

- Propiedad del archivo: CYPE INGENIEROS, S.A.
- Formato: FIEBDC-3/2002
- Divisa: EUR
- Costes indirectos: 3.00 %
- IVA: 21.00 %

## I Instalaciones

### IX Aire comprimido y gases medicinales

#### IXD Depósitos

**IXD010** Ud Depósito de aire comprimido.
Depósito de aire comprimido, de chapa de acero galvanizado, con una capacidad de 2000 litros, presión máxima de trabajo 16 bar, diámetro 1000 mm y altura total 2810 mm. Incluso válvula de seguridad, grifo de purga, manómetro y elementos de montaje.
Incluye: Colocación. Montaje, conexionado y comprobación de su correcto funcionamiento.
Criterio de medición de proyecto: Número de unidades previstas, según documentación gráfica de Proyecto.
Criterio de medición de obra: Se medirá el número de unidades realmente ejecutadas según especificaciones de Proyecto.

| Código | Ud | Descripción | Rendimiento | Precio | Importe |
|---|---|---|---|---|---|
| mt43dac020f | Ud | Depósito de aire comprimido, de chapa de acero galvanizado, con una capacidad de 2000 litros, presión máxima de trabajo 16 bar, diámetro 1000 mm y altura total 2810 mm, con conexiones roscadas hembra de 3/4" de diámetro, válvula de seguridad, grifo de purga y manómetro. (material) | 1.000 | 8706.25 | 8706.25 |
| mo008 | h | Oficial 1ª fontanero. (mano de obra) | 2.000 | 23.74 | 47.48 |
| mo107 | h | Ayudante fontanero. (mano de obra) | 2.000 | 21.90 | 43.80 |
| % | % | Costes directos complementarios | 2 % | 8797.53 | 175.95 |
|  |  | Costes directos |  |  | 8973.48 |
