# Puerta seccional para garaje, de paneles sándwich aislantes de aluminio

- Propiedad del archivo: CYPE INGENIEROS, S.A.
- Formato: FIEBDC-3/2002
- Divisa: EUR
- Costes indirectos: 3.00 %
- IVA: 21.00 %

## L Carpintería, cerrajería, vidrios y protecciones solares

### LG Puertas de garaje

#### LGS De paneles sándwich aislantes metálicos

**LGS031** Ud Puerta seccional para garaje, de paneles sándwich aislantes de aluminio.
Puerta seccional para garaje, formada por lamas de textura acanalada, de panel sándwich de aluminio con núcleo aislante de espuma de poliuretano, 300x210 cm, con acabado plastificado con PVC (imitación madera), con apertura automática. Incluso material de conexionado eléctrico y equipo de motorización.
Incluye: Colocación y fijación de los perfiles guía. Introducción del panel en las guías. Colocación y fijación del eje a los palieres. Tensado del muelle. Fijación del panel al tambor. Montaje del sistema de apertura. Montaje del sistema de accionamiento. Conexionado eléctrico. Repaso y engrase de mecanismos y guías. Realización de pruebas de servicio.
Criterio de medición de proyecto: Número de unidades previstas, según documentación gráfica de Proyecto.
Criterio de medición de obra: Se medirá el número de unidades realmente ejecutadas según especificaciones de Proyecto.

| Código | Ud | Descripción | Rendimiento | Precio | Importe |
|---|---|---|---|---|---|
| mt26pgs010cd | Ud | Puerta seccional para garaje, formada por lamas de textura acanalada, de panel sándwich de aluminio con núcleo aislante de espuma de poliuretano, 300x210 cm, con acabado plastificado con PVC (imitación madera), cajón recogedor forrado, torno, muelles de torsión, poleas, guías, accesorios y cerradura central con llave de seguridad. Según UNE-EN 13241. (material) | 1.000 | 1672.74 | 1672.74 |
| mt26egm010dh | Ud | Equipo de motorización para apertura y cierre automático, para puerta de garaje seccional de más de 60 kg de peso. (material) | 1.000 | 660.00 | 660.00 |
| mt26egm012 | Ud | Accesorios (cerradura, pulsador, emisor, receptor y fotocélula) para automatización de puerta de garaje. (material) | 1.000 | 305.00 | 305.00 |
| op00ato010 |  | Atornillador. | 1.000 | 0.00 | 0.00 |
| op00tal010 |  | Taladro. | 1.000 | 0.00 | 0.00 |
| op00amo010 |  | Amoladora o radial. | 1.000 | 0.00 | 0.00 |
| mo020 | h | Oficial 1ª construcción. (mano de obra) | 0.755 | 23.10 | 17.44 |
| mo113 | h | Peón ordinario construcción. (mano de obra) | 0.755 | 21.69 | 16.38 |
| mo018 | h | Oficial 1ª cerrajero. (mano de obra) | 1.761 | 23.41 | 41.23 |
| mo059 | h | Ayudante cerrajero. (mano de obra) | 1.761 | 21.99 | 38.72 |
| mo003 | h | Oficial 1ª electricista. (mano de obra) | 5.000 | 23.74 | 118.70 |
| % | % | Costes directos complementarios | 2 % | 2870.21 | 57.40 |
|  |  | Costes directos |  |  | 2927.61 |
