# Puerta industrial apilable de apertura rápida, de lona de PVC

- Propiedad del archivo: CYPE INGENIEROS, S.A.
- Formato: FIEBDC-3/2002
- Divisa: EUR
- Costes indirectos: 3.00 %
- IVA: 21.00 %

## L Carpintería, cerrajería, vidrios y protecciones solares

### LI Puertas de uso industrial

#### LIC De lona

**LIC010** m² Puerta industrial apilable de apertura rápida, de lona de PVC.
Puerta industrial apilable de apertura rápida, de entre 3,5 y 4 m de altura máxima, formada por lona de PVC, reforzada con tejido de nylon de alta resistencia, Euroclase D-s2, d0 de reacción al fuego, con una masa superficial de 950 g/m², marco y estructura de acero galvanizado, cuadro de maniobra, pulsador, fotocélula de seguridad y mecanismos, fijada mediante atornillado en obra de fábrica.
Incluye: Limpieza y preparación de la superficie soporte. Replanteo. Colocación y anclaje del marco con la estructura de acero. Montaje de la puerta. Instalación de los mecanismos. Conexionado eléctrico. Ajuste y fijación de la puerta. Puesta en marcha.
Criterio de medición de proyecto: Número de unidades previstas, según documentación gráfica de Proyecto.
Criterio de medición de obra: Se medirá el número de unidades realmente ejecutadas según especificaciones de Proyecto.

| Código | Ud | Descripción | Rendimiento | Precio | Importe |
|---|---|---|---|---|---|
| mt26pes020b | m² | Puerta industrial apilable de apertura rápida, de entre 3,5 y 4 m de altura máxima, formada por lona de PVC, reforzada con tejido de nylon de alta resistencia, Euroclase D-s2, d0 de reacción al fuego, con una masa superficial de 950 g/m², marco y estructura de acero galvanizado, cuadro de maniobra, pulsador, fotocélula de seguridad y mecanismos, según UNE-EN 13241. (material) | 1.000 | 271.60 | 271.60 |
| mo011 | h | Oficial 1ª montador. (mano de obra) | 0.550 | 23.74 | 13.06 |
| mo080 | h | Ayudante montador. (mano de obra) | 0.550 | 21.94 | 12.07 |
| mo003 | h | Oficial 1ª electricista. (mano de obra) | 0.300 | 23.74 | 7.12 |
| % | % | Costes directos complementarios | 2 % | 303.85 | 6.08 |
|  |  | Costes directos |  |  | 309.93 |
