# Placa de anclaje al paramento, para fijación de toldo de vela tensada

- Propiedad del archivo: CYPE INGENIEROS, S.A.
- Formato: FIEBDC-3/2002
- Divisa: EUR
- Costes indirectos: 3.00 %
- IVA: 21.00 %

## L Carpintería, cerrajería, vidrios y protecciones solares

### LS Protecciones solares

#### LSS Velas tensadas

**LSS030** Ud Placa de anclaje al paramento, para fijación de toldo de vela tensada.
Placa de anclaje al paramento, de acero galvanizado, de 150x150 mm y 5 mm de espesor, para fijación de toldo de vela tensada mediante anclaje mecánico de expansión. Incluso pletinas para fijación mediante atornillado en elemento de hormigón con tacos de expansión y tornillos de acero.
Incluye: Replanteo. Anclaje al paramento de los elementos de fijación. Resolución de las uniones al paramento.
Criterio de medición de proyecto: Número de unidades previstas, según documentación gráfica de Proyecto.
Criterio de medición de obra: Se medirá el número de unidades realmente ejecutadas según especificaciones de Proyecto.

| Código | Ud | Descripción | Rendimiento | Precio | Importe |
|---|---|---|---|---|---|
| mt44vel040a | m² | Placa de anclaje al paramento, de acero galvanizado, de 150x150 mm y 5 mm de espesor, para fijación de toldo de vela tensada. (material) | 1.000 | 24.00 | 24.00 |
| mt26aaa023a | Ud | Anclaje mecánico con taco de expansión de acero galvanizado, tuerca y arandela. (material) | 4.000 | 1.47 | 5.88 |
| op00ato010 |  | Atornillador. | 1.000 | 0.00 | 0.00 |
| mo011 | h | Oficial 1ª montador. (mano de obra) | 0.800 | 23.74 | 18.99 |
| mo080 | h | Ayudante montador. (mano de obra) | 0.800 | 21.94 | 17.55 |
| % | % | Costes directos complementarios | 2 % | 66.42 | 1.33 |
|  |  | Costes directos |  |  | 67.75 |
