# Lámina de seguridad, sobre acristalamiento de fachada

- Propiedad del archivo: CYPE INGENIEROS, S.A.
- Formato: FIEBDC-3/2002
- Divisa: EUR
- Costes indirectos: 3.00 %
- IVA: 21.00 %

## L Carpintería, cerrajería, vidrios y protecciones solares

### LV Vidrios

#### LVL Láminas adhesivas

**LVL020** m² Lámina de seguridad, sobre acristalamiento de fachada.
Lámina viscoelástica adhesiva, transparente, de seguridad, de 101x100 cm y 100 µm de espesor, a base de poliéster y adhesivo acrílico, con revestimiento superficial, de alta resistencia al impacto y al rayado, aplicada en la cara interior del acristalamiento de fachada. Incluso solución jabonosa, para la limpieza de la superficie del vidrio y la colocación de láminas adhesivas.
Incluye: Limpieza de la superficie del vidrio. Humectación, mediante rociado, de las superficies a adherir. Aplicación y extendido de la lámina, mediante presión con rasqueta. Limpieza y secado de la superficie.
Criterio de medición de proyecto: Superficie medida según documentación gráfica de Proyecto.
Criterio de medición de obra: Se medirá la superficie realmente ejecutada según especificaciones de Proyecto.

| Código | Ud | Descripción | Rendimiento | Precio | Importe |
|---|---|---|---|---|---|
| mt21lmc030a | l | Líquido limpiador a base de solución jabonosa al 6% en agua, para aplicar con pulverizador, para la limpieza de la superficie del vidrio y la colocación de láminas adhesivas. (material) | 0.150 | 0.23 | 0.03 |
| mt21lmc015a | m² | Lámina viscoelástica adhesiva, transparente, de seguridad, de 101x100 cm y 100 µm de espesor, a base de poliéster y adhesivo acrílico, con revestimiento superficial, de alta resistencia al impacto y al rayado, para su aplicación en la cara interior del acristalamiento, como protección frente a la rotura espontánea del vidrio y actos vandálicos. (material) | 1.050 | 21.34 | 22.41 |
| op00pul010 |  | Mochila pulverizadora. | 1.000 | 0.00 | 0.00 |
| mo055 | h | Oficial 1ª cristalero. (mano de obra) | 0.080 | 24.59 | 1.97 |
| mo110 | h | Ayudante cristalero. (mano de obra) | 0.080 | 23.33 | 1.87 |
| % | % | Costes directos complementarios | 2 % | 26.28 | 0.53 |
|  |  | Costes directos |  |  | 26.81 |
