# Aislamiento acústico a ruido aéreo bajo forjado, con paneles multicapa

- Propiedad del archivo: CYPE INGENIEROS, S.A.
- Formato: FIEBDC-3/2002
- Divisa: EUR
- Costes indirectos: 3.00 %
- IVA: 21.00 %

## N Aislamientos e impermeabilizaciones

### NB Aislamientos acústicos

#### NBD Forjados

**NBD020** m² Aislamiento acústico a ruido aéreo bajo forjado, con paneles multicapa.
Aislamiento acústico a ruido aéreo bajo forjado, con complejo multicapa Tecsound FT 55, "SOPREMA", de 14 mm de espesor, 5,6 kg/m² de masa superficial, formado por un fieltro textil adherido térmicamente a una lámina viscoelástica de alta densidad. Colocación en obra: con solape y con fijaciones mecánicas.
Incluye: Limpieza y preparación de la superficie soporte. Replanteo y corte del aislamiento. Colocación del aislamiento. Fijación del aislamiento.
Criterio de medición de proyecto: Superficie medida según documentación gráfica de Proyecto.
Criterio de medición de obra: Se medirá la superficie realmente ejecutada según especificaciones de Proyecto.

| Código | Ud | Descripción | Rendimiento | Precio | Importe |
|---|---|---|---|---|---|
| mt16pts030Hh | m² | Complejo multicapa Tecsound FT 55, "SOPREMA", de 14 mm de espesor, 5,6 kg/m² de masa superficial, formado por un fieltro textil adherido térmicamente a una lámina viscoelástica de alta densidad, resistencia térmica 0,58 m²K/W, Euroclase F de reacción al fuego según UNE-EN 13501-1; con 23 dB de índice global de reducción acústica, Rw. (material) | 1.050 | 10.64 | 11.17 |
| mt16afs010j | Ud | Taco de expansión y clavo de polipropileno reforzado con fibra de vidrio con espiga de polipropileno Fijación PT-H "SOPREMA", de 70 mm de longitud, con aro de estanqueidad, para fijación mecánica de paneles aislantes. (material) | 4.000 | 0.12 | 0.48 |
| mo054 | h | Oficial 1ª montador de aislamientos. (mano de obra) | 0.120 | 23.74 | 2.85 |
| mo101 | h | Ayudante montador de aislamientos. (mano de obra) | 0.120 | 21.94 | 2.63 |
| % | % | Costes directos complementarios | 2 % | 17.13 | 0.34 |
|  |  | Costes directos |  |  | 17.47 |
