# Freno de vapor, por el interior de la cubierta inclinada

- Propiedad del archivo: CYPE INGENIEROS, S.A.
- Formato: FIEBDC-3/2002
- Divisa: EUR
- Costes indirectos: 3.00 %
- IVA: 21.00 %

## N Aislamientos e impermeabilizaciones

### NE Estanqueidad

#### NEN Cubiertas inclinadas

**NEN045** m² Freno de vapor, por el interior de la cubierta inclinada.
Freno de vapor con estanqueidad al aire, impermeable al agua de lluvia, de polipropileno, con armadura, de 0,40 mm de espesor y 121 g/m², de 30 m de espesor de aire equivalente frente a la difusión de vapor de agua, según UNE-EN 1931, permeabilidad al aire 0 m³/h·m² a 50 Pa, Euroclase E de reacción al fuego, según UNE-EN 13501-1. Colocación en obra: con solapes, por el interior de la cubierta inclinada con una pendiente media del faldón mayor o igual al 30%. Incluso cola para el sellado de encuentros, grapas y cinta autoadhesiva para sellado de juntas.
Incluye: Limpieza y preparación de la superficie. Corte y preparación. Sellado de encuentros. Fijación. Corte de la cinta de sellado. Colocación de la cinta de sellado.
Criterio de medición de proyecto: Superficie medida según documentación gráfica de Proyecto.
Criterio de medición de obra: Se medirá la superficie realmente ejecutada según especificaciones de Proyecto.

| Código | Ud | Descripción | Rendimiento | Precio | Importe |
|---|---|---|---|---|---|
| mt15pdr100ika | m² | Freno de vapor con estanqueidad al aire, impermeable al agua de lluvia, de polipropileno, con armadura, de 0,4 mm de espesor y 121 g/m², de 30 m de espesor de aire equivalente frente a la difusión de vapor de agua, según UNE-EN 1931, permeabilidad al aire 0 m³/h·m² a 50 Pa, Euroclase E de reacción al fuego, según UNE-EN 13501-1, rango de temperatura de trabajo de -40 a 80°C, suministrado en rollos de 1,50x50 m, según UNE-EN 13984. (material) | 1.100 | 1.92 | 2.11 |
| mt15pdr300ba | Ud | Grapa, de acero galvanizado, de 8 mm de altura; para la fijación de láminas para el control del vapor. (material) | 5.000 | 0.02 | 0.10 |
| mt15pdr050d | m | Cinta autoadhesiva, de polietileno, con adhesivo acrílico sin disolventes, armadura de polietileno y película de separación de papel siliconado, de 0,34 mm de espesor y 100 mm de anchura, rango de temperatura de trabajo de -40 a 80°C, para el sellado en los encuentros de los paneles y para la fijación y el sellado de láminas impermeabilizantes y para el control del vapor, suministrada en rollos de 25 m de longitud. (material) | 1.020 | 2.51 | 2.56 |
| mt15pdr310a | Ud | Cartucho de 310 ml de cola, a base de polímeros en dispersión acuosa, sin disolventes; para el sellado de láminas para el control del vapor. (material) | 0.170 | 14.08 | 2.39 |
| op00gra020 |  | Grapadora de martillo. | 1.000 | 0.00 | 0.00 |
| mo054 | h | Oficial 1ª montador de aislamientos. (mano de obra) | 0.053 | 23.74 | 1.26 |
| mo101 | h | Ayudante montador de aislamientos. (mano de obra) | 0.026 | 21.94 | 0.57 |
| % | % | Costes directos complementarios | 2 % | 8.99 | 0.18 |
|  |  | Costes directos |  |  | 9.17 |
