# Lámina altamente transpirable, por el exterior en fachada ventilada

- Propiedad del archivo: CYPE INGENIEROS, S.A.
- Formato: FIEBDC-3/2002
- Divisa: EUR
- Costes indirectos: 3.00 %
- IVA: 21.00 %

## N Aislamientos e impermeabilizaciones

### NE Estanqueidad

#### NEQ Fachadas ventiladas

**NEQ010** m² Lámina altamente transpirable, por el exterior en fachada ventilada.
Lámina altamente transpirable, impermeable al agua de lluvia, de poliéster, de 0,2 mm de espesor y 270 g/m², 0,02 m de espesor de aire equivalente frente a la difusión de vapor de agua, según UNE-EN 1931, estanqueidad al agua clase W1 según UNE-EN 1928, Euroclase B-s1, d0 de reacción al fuego, según UNE-EN 13501-1. Colocación en obra: con solapes, por el exterior del cerramiento vertical, sobre el aislamiento de la fachada ventilada. Incluso y cinta autoadhesiva para sellado de juntas.
Incluye: Limpieza y preparación de la superficie. Corte y preparación. Colocación de la lámina para el control del vapor. Corte de la cinta de sellado. Colocación de la cinta de sellado.
Criterio de medición de proyecto: Superficie medida según documentación gráfica de Proyecto.
Criterio de medición de obra: Se medirá la superficie realmente ejecutada según especificaciones de Proyecto.

| Código | Ud | Descripción | Rendimiento | Precio | Importe |
|---|---|---|---|---|---|
| mt15kbv050a | m² | Lámina altamente transpirable, impermeable al agua de lluvia, de poliéster, de 0,2 mm de espesor y 270 g/m², 0,02 m de espesor de aire equivalente frente a la difusión de vapor de agua, según UNE-EN 1931, estanqueidad al agua clase W1 según UNE-EN 1928, Euroclase B-s1, d0 de reacción al fuego, según UNE-EN 13501-1, con resistencia a los rayos UV, rango de temperatura de trabajo de -30 a 80°C. (material) | 1.700 | 6.31 | 10.73 |
| mt15kbv070a | m | Cinta autoadhesiva, con adhesivo acrílico sin disolventes y película de separación de papel siliconado, 0,02 m de espesor de aire equivalente frente a la difusión de vapor de agua, según UNE-EN 1931, con resistencia a los rayos UV, rango de temperatura de trabajo de 5 a 40°C. (material) | 1.500 | 151.13 | 226.70 |
| mo054 | h | Oficial 1ª montador de aislamientos. (mano de obra) | 0.041 | 23.74 | 0.97 |
| mo101 | h | Ayudante montador de aislamientos. (mano de obra) | 0.020 | 21.94 | 0.44 |
| % | % | Costes directos complementarios | 2 % | 238.84 | 4.78 |
|  |  | Costes directos |  |  | 243.62 |
