# Impermeabilización de esquinas y encuentros con mortero

- Propiedad del archivo: CYPE INGENIEROS, S.A.
- Formato: FIEBDC-3/2002
- Divisa: EUR
- Costes indirectos: 3.00 %
- IVA: 21.00 %

## N Aislamientos e impermeabilizaciones

### NI Impermeabilizaciones

#### NIA Fosos de ascensor, depósitos y piscinas

**NIA025** m Impermeabilización de esquinas y encuentros con mortero.
Refuerzo de impermeabilización de esquinas y encuentros entre paramentos de cemento, hormigón o bloques de hormigón, mediante la apertura de una roza continua de 2x1 cm, formando aristas rectas, introducción en la misma de una junta estanca deformable y sellado con mástico estanco y deformable, y terminación en ángulo cóncavo, a media caña, con mortero tixotrópico, de fraguado rápido (20 minutos) y retracción compensada, Maxrest "DRIZORO" con una resistencia a compresión a 28 días mayor o igual a 45 N/mm² y un módulo de elasticidad mayor o igual a 20000 N/mm², clase R4, tipo CC, según UNE-EN 1504-3, Euroclase A1 de reacción al fuego, según UNE-EN 13501-1, compuesto por cementos especiales, áridos de granulometría seleccionada y aditivos, exento de cloruros, aplicado en varias capas, con un radio de curvatura de 10 cm.
Incluye: Apertura de roza formando aristas rectas. Retirada y acopio de los restos de obra. Limpieza de los restos de obra. Carga manual de los restos de obra sobre camión o contenedor. Colocación de junta estanca deformable. Sellado con mástico estanco y deformable. Ejecución con mortero del ángulo a media caña.
Criterio de medición de proyecto: Longitud medida según documentación gráfica de Proyecto.
Criterio de medición de obra: Se medirá la longitud realmente ejecutada según especificaciones de Proyecto.

| Código | Ud | Descripción | Rendimiento | Precio | Importe |
|---|---|---|---|---|---|
| mt15bas170a | m | Perfil hidroexpansivo formado por una mezcla extruida y vulcanizada de caucho natural, caucho sintético y resinas hidroexpansivas, de 20x10 mm, con una capacidad de hinchamiento en presencia de agua del 250% y elevada resistencia a la presión hidrostática. (material) | 1.000 | 6.88 | 6.88 |
| mt15sja120 | kg | Sellado con mástico estanco y deformable. (material) | 1.000 | 2.45 | 2.45 |
| mt09red090c | kg | Mortero tixotrópico, de fraguado rápido (20 minutos) y retracción compensada, Maxrest "DRIZORO" con una resistencia a compresión a 28 días mayor o igual a 45 N/mm² y un módulo de elasticidad mayor o igual a 20000 N/mm², clase R4, tipo CC, según UNE-EN 1504-3, Euroclase A1 de reacción al fuego, según UNE-EN 13501-1, compuesto por cementos especiales, áridos de granulometría seleccionada y aditivos, exento de cloruros. (material) | 3.000 | 1.57 | 4.71 |
| mo112 | h | Peón especializado construcción. (mano de obra) | 0.200 | 22.05 | 4.41 |
| mo032 | h | Oficial 1ª aplicador de productos impermeabilizantes. (mano de obra) | 0.080 | 23.10 | 1.85 |
| mo070 | h | Ayudante aplicador de productos impermeabilizantes. (mano de obra) | 0.080 | 21.94 | 1.76 |
| % | % | Costes directos complementarios | 2 % | 22.06 | 0.44 |
|  |  | Costes directos |  |  | 22.50 |
