# Impermeabilización de alféizar con láminas asfálticas

- Propiedad del archivo: CYPE INGENIEROS, S.A.
- Formato: FIEBDC-3/2002
- Divisa: EUR
- Costes indirectos: 3.00 %
- IVA: 21.00 %

## N Aislamientos e impermeabilizaciones

### NI Impermeabilizaciones

#### NIF Fachadas

**NIF031** m Impermeabilización de alféizar con láminas asfálticas.
Impermeabilización de alféizar con lámina impermeabilizante autoadhesiva de betún modificado con elastómero (SBS), LBA-20-PE, con armadura de fieltro de poliéster reforzado y estabilizado de 160 g/m², con geotextil de polietileno TEXFace® de 160 g/m² que actúa como autoprotección superior y plástico desechable siliconado en la cara inferior, tipo monocapa, totalmente adherida al soporte con soplete, previa imprimación con pintura asfáltica Sopradère "SOPREMA", a base de betún asfáltico modificado y cargas minerales en base solvente, de aplicación en frío, preparada para recibir el vierteaguas.
Criterio de valoración económica: El precio no incluye el vierteaguas.
Incluye: Limpieza y preparación de la superficie. Aplicación de la imprimación. Colocación de la impermeabilización.
Criterio de medición de proyecto: Longitud medida según documentación gráfica de Proyecto.
Criterio de medición de obra: Se medirá la longitud realmente ejecutada según especificaciones de Proyecto.

| Código | Ud | Descripción | Rendimiento | Precio | Importe |
|---|---|---|---|---|---|
| mt27pas010d | l | Pintura asfáltica Sopradère "SOPREMA", a base de betún asfáltico modificado y cargas minerales en base solvente, de aplicación en frío. (material) | 0.150 | 4.73 | 0.71 |
| mt14lar010g | m² | Lámina impermeabilizante autoadhesiva de betún modificado con elastómero (SBS), LBA-20-PE, con armadura de fieltro de poliéster reforzado y estabilizado de 160 g/m², con geotextil de polietileno TEXFace® de 160 g/m² que actúa como autoprotección superior y plástico desechable siliconado en la cara inferior, y coeficiente de difusión frente al gas radón 2x10-12 m²/s. Según UNE-EN 13707. (material) | 0.315 | 8.65 | 2.72 |
| mo029 | h | Oficial 1ª aplicador de láminas impermeabilizantes. (mano de obra) | 0.150 | 23.10 | 3.47 |
| mo067 | h | Ayudante aplicador de láminas impermeabilizantes. (mano de obra) | 0.150 | 21.94 | 3.29 |
| % | % | Costes directos complementarios | 2 % | 10.19 | 0.20 |
|  |  | Costes directos |  |  | 10.39 |
