# Sellado de junta de dilatación con masilla bituminosa premoldeada

- Propiedad del archivo: CYPE INGENIEROS, S.A.
- Formato: FIEBDC-3/2002
- Divisa: EUR
- Costes indirectos: 3.00 %
- IVA: 21.00 %

## N Aislamientos e impermeabilizaciones

### NI Impermeabilizaciones

#### NIJ Juntas

**NIJ010** m Sellado de junta de dilatación con masilla bituminosa premoldeada.
Sellado de junta de dilatación de 25 mm de anchura, en paramento horizontal exterior, con cordón de relleno para junta de dilatación, de masilla con base bituminosa tipo BH-II, sobre fondo de juntas para sellado en cordones de polietileno expandido, de 30 mm de diámetro; previa cubrición de la superficie de los flancos de la junta, para mejorar la adherencia de la masilla, con emulsión asfáltica aniónica sin cargas tipo EA; acabado mediante alisado del material con espátula.
Incluye: Limpieza del soporte. Protección de la superficie contigua a la junta. Relleno del fondo de la junta. Imprimación de los flancos de la junta. Aplicación de la masilla. Alisado final con espátula.
Criterio de medición de proyecto: Longitud medida según documentación gráfica de Proyecto.
Criterio de medición de obra: Se medirá la longitud realmente ejecutada según especificaciones de Proyecto.

| Código | Ud | Descripción | Rendimiento | Precio | Importe |
|---|---|---|---|---|---|
| mt15sja030df | m | Fondo de juntas para sellado en cordones de polietileno expandido, de 30 mm de diámetro, para limitar la profundidad de la junta de dilatación. (material) | 1.000 | 0.54 | 0.54 |
| mt15sja010q | m | Cordón de relleno para junta de dilatación, de masilla con base bituminosa tipo BH-II, de 25 mm de diámetro, según UNE 104233. (material) | 1.050 | 3.11 | 3.27 |
| mt14iea020a | kg | Emulsión asfáltica aniónica sin cargas tipo EA, según UNE 104231. (material) | 0.050 | 2.05 | 0.10 |
| mo112 | h | Peón especializado construcción. (mano de obra) | 0.553 | 22.05 | 12.19 |
| % | % | Costes directos complementarios | 2 % | 16.10 | 0.32 |
|  |  | Costes directos |  |  | 16.42 |
