# Impermeabilización de muro de fábrica en contacto con el terreno, por su cara interior, con mortero hidrófugo

- Propiedad del archivo: CYPE INGENIEROS, S.A.
- Formato: FIEBDC-3/2002
- Divisa: EUR
- Costes indirectos: 3.00 %
- IVA: 21.00 %

## N Aislamientos e impermeabilizaciones

### NI Impermeabilizaciones

#### NIM Muros en contacto con el terreno

**NIM021** m² Impermeabilización de muro de fábrica en contacto con el terreno, por su cara interior, con mortero hidrófugo.
Impermeabilización de muro de fábrica de bloques cerámicos en contacto con el terreno, por su cara interior, con mortero monocomponente, Morcem Dry R "GRUPO PUMA", color gris, compuesto por cemento de alta resistencia, áridos seleccionados, aditivos especiales y resinas, con certificado de potabilidad, aplicado con brocha en dos o más capas sobre el soporte humedecido, espesor medio 5 mm.
Incluye: Amasado con batidor eléctrico. Extendido de una primera capa sobre el soporte humedecido. Secado. Humectación de la primera capa y extendido de una segunda capa con la misma consistencia que la primera. Curado del mortero. Repasos y limpieza final.
Criterio de medición de proyecto: Superficie medida según documentación gráfica de Proyecto.
Criterio de medición de obra: Se medirá la superficie realmente ejecutada según especificaciones de Proyecto.

| Código | Ud | Descripción | Rendimiento | Precio | Importe |
|---|---|---|---|---|---|
| mt15igp010j | kg | Mortero monocomponente, Morcem Dry R "GRUPO PUMA", color gris, compuesto por cemento de alta resistencia, áridos seleccionados, aditivos especiales y resinas, con certificado de potabilidad, tipo CR CSIV, W2, según UNE-EN 998-1. (material) | 8.000 | 0.94 | 7.52 |
| op00tal020 |  | Taladro con batidora. | 1.000 | 0.00 | 0.00 |
| mo032 | h | Oficial 1ª aplicador de productos impermeabilizantes. (mano de obra) | 0.100 | 23.10 | 2.31 |
| mo070 | h | Ayudante aplicador de productos impermeabilizantes. (mano de obra) | 0.050 | 21.94 | 1.10 |
| % | % | Costes directos complementarios | 2 % | 10.93 | 0.22 |
|  |  | Costes directos |  |  | 11.15 |
