# Impermeabilización líquida y aislamiento termorreflectante de cubiertas

- Propiedad del archivo: CYPE INGENIEROS, S.A.
- Formato: FIEBDC-3/2002
- Divisa: EUR
- Costes indirectos: 3.00 %
- IVA: 21.00 %

## N Aislamientos e impermeabilizaciones

### NL Impermeabilizaciones líquidas

#### NLG Cubiertas, galerías y balcones

**NLG290** m² Impermeabilización líquida y aislamiento termorreflectante de cubiertas.
Impermeabilización líquida y aislamiento termorreflectante de cubiertas, clase W2, según ETAG 005, con un índice de reflectancia solar (SRI) de 107, sobre superficie soporte de hormigón. Sistema formado por una capa de revestimiento impermeabilizante monocomponente a base de polímeros en dispersión acuosa, color gris, 1,2 kg/m² y una capa de revestimiento impermeabilizante monocomponente a base de polímeros en dispersión acuosa, color blanco, 0,9 kg/m², armado con geotextil no tejido de fibras de poliéster en toda la superficie y geotextil no tejido de fibras de poliéster en puntos singulares, previa aplicación de imprimación a base de resinas y arena de sílice, 0,4 kg/m².
Incluye: Aplicación de la imprimación. Armado de la superficie. Resolución de los puntos singulares. Aplicación del impermeabilizante.
Criterio de medición de proyecto: Superficie medida en proyección horizontal, según documentación gráfica de Proyecto, desde las caras interiores de los antepechos o petos perimetrales que la limitan.
Criterio de medición de obra: Se medirá, en proyección horizontal, la superficie realmente ejecutada según especificaciones de Proyecto, desde las caras interiores de los antepechos o petos perimetrales que la limitan.

| Código | Ud | Descripción | Rendimiento | Precio | Importe |
|---|---|---|---|---|---|
| mt15quo001a | kg | Imprimación a base de resinas y arena de sílice. (material) | 0.400 | 4.80 | 1.92 |
| mt15quo020a | kg | Revestimiento impermeabilizante monocomponente a base de polímeros en dispersión acuosa, color gris. (material) | 1.200 | 5.50 | 6.60 |
| mt15quo020b | kg | Revestimiento impermeabilizante monocomponente a base de polímeros en dispersión acuosa, color blanco. (material) | 0.900 | 5.50 | 4.95 |
| mt15quo100a | m² | Geotextil no tejido de fibras de poliéster, suministrado en rollos de 1,15x200 m. (material) | 1.050 | 1.13 | 1.19 |
| mt15quo110a | m² | Geotextil no tejido de fibras de poliéster, suministrado en rollos de 0,15x100 m. (material) | 0.100 | 1.10 | 0.11 |
| mo032 | h | Oficial 1ª aplicador de productos impermeabilizantes. (mano de obra) | 0.180 | 23.10 | 4.16 |
| mo070 | h | Ayudante aplicador de productos impermeabilizantes. (mano de obra) | 0.180 | 21.94 | 3.95 |
| % | % | Costes directos complementarios | 2 % | 22.88 | 0.46 |
|  |  | Costes directos |  |  | 23.34 |
