# Impermeabilización líquida y aislamiento termorreflectante de cubiertas. Sistema COOL-R XS "QUILOSA"

- Propiedad del archivo: CYPE INGENIEROS, S.A.
- Formato: FIEBDC-3/2002
- Divisa: EUR
- Costes indirectos: 3.00 %
- IVA: 21.00 %

## N Aislamientos e impermeabilizaciones

### NL Impermeabilizaciones líquidas

#### NLG Cubiertas, galerías y balcones

**NLG292** m² Impermeabilización líquida y aislamiento termorreflectante de cubiertas. Sistema COOL-R XS "QUILOSA".
Impermeabilización líquida y aislamiento termorreflectante de cubiertas, clase W2, según ETAG 005, con un índice de reflectancia solar (SRI) de 107, sobre superficie soporte de hormigón, con un contenido de humedad inferior o igual al 4%. Sistema COOL-R XS "QUILOSA" formado por dos capas de revestimiento impermeabilizante, a base de poliuretano monocomponente, COOL-R Base Coat 710 "QUILOSA", color gris, 1,6 kg/m², previa aplicación de imprimación a base de resina de poliuretano, COOL-R Primer C700 "QUILOSA", 0,2 kg/m², acabado con una mano de revestimiento impermeabilizante monocomponente a base de resinas de poliuretano alifático, COOL-R Top Coat 107 "QUILOSA", color blanco, 0,3 kg/m².
Incluye: Aplicación de la imprimación. Aplicación del impermeabilizante. Aplicación de la mano de acabado.
Criterio de medición de proyecto: Superficie medida en proyección horizontal, según documentación gráfica de Proyecto, desde las caras interiores de los antepechos o petos perimetrales que la limitan.
Criterio de medición de obra: Se medirá, en proyección horizontal, la superficie realmente ejecutada según especificaciones de Proyecto, desde las caras interiores de los antepechos o petos perimetrales que la limitan.

| Código | Ud | Descripción | Rendimiento | Precio | Importe |
|---|---|---|---|---|---|
| mt15quo004a | kg | Imprimación a base de resina de poliuretano, COOL-R Primer C700 "QUILOSA". (material) | 0.200 | 7.00 | 1.40 |
| mt15quo010a | kg | Revestimiento impermeabilizante, a base de poliuretano monocomponente, COOL-R Base Coat 710 "QUILOSA", color gris, para aplicar con brocha, rodillo o pistola. (material) | 1.600 | 6.00 | 9.60 |
| mt15quo030a | kg | Revestimiento impermeabilizante monocomponente a base de resinas de poliuretano alifático, COOL-R Top Coat 107 "QUILOSA", color blanco, para aplicar con brocha, rodillo o pistola. (material) | 0.300 | 12.00 | 3.60 |
| op00tal020 |  | Taladro con batidora. | 1.000 | 0.00 | 0.00 |
| mo032 | h | Oficial 1ª aplicador de productos impermeabilizantes. (mano de obra) | 0.150 | 22.13 | 3.32 |
| mo070 | h | Ayudante aplicador de productos impermeabilizantes. (mano de obra) | 0.150 | 21.02 | 3.15 |
| % | % | Costes directos complementarios | 2 % | 21.07 | 0.42 |
|  |  | Costes directos |  |  | 21.49 |
