# Impermeabilización líquida de balcones y terrazas. Sistema Laminado Sin Límites "KERAKOLL"

- Propiedad del archivo: CYPE INGENIEROS, S.A.
- Formato: FIEBDC-3/2002
- Divisa: EUR
- Costes indirectos: 3.00 %
- IVA: 21.00 %

## N Aislamientos e impermeabilizaciones

### NL Impermeabilizaciones líquidas

#### NLG Cubiertas, galerías y balcones

**NLG340** m² Impermeabilización líquida de balcones y terrazas. Sistema Laminado Sin Límites "KERAKOLL".
Impermeabilización líquida de balcones y terrazas. Sistema Laminado Sin Límites "KERAKOLL", formado por dos capas de membrana impermeabilizante y transpirable, en gel, monocomponente Nanoflex Sin Límites "KERAKOLL", 7,13 kg/m²; y banda de refuerzo, Aquastop 120 "KERAKOLL" de 120 mm de anchura, en puntos singulares, (1 m/m²), fijada con membrana impermeabilizante y transpirable, en gel, monocomponente Nanoflex Sin Límites "KERAKOLL".
Incluye: Limpieza de la superficie soporte. Resolución de los puntos singulares. Aplicación del impermeabilizante.
Criterio de medición de proyecto: Superficie medida en proyección horizontal, según documentación gráfica de Proyecto, desde las caras interiores de los antepechos o petos perimetrales que la limitan.
Criterio de medición de obra: Se medirá, en proyección horizontal, la superficie realmente ejecutada según especificaciones de Proyecto, desde las caras interiores de los antepechos o petos perimetrales que la limitan.

| Código | Ud | Descripción | Rendimiento | Precio | Importe |
|---|---|---|---|---|---|
| mt15pik010c | kg | Membrana impermeabilizante y transpirable, en gel, monocomponente Nanoflex Sin Límites "KERAKOLL", con muy bajo contenido de sustancias orgánicas volátiles (VOC) y con resistencia a los álcalis y a los cloruros, para aplicar con llana, según UNE-EN 14891. (material) | 7.130 | 3.62 | 25.81 |
| mt15pik030c | m | Banda de refuerzo, Aquastop 120 "KERAKOLL" de 120 mm de anchura. (material) | 1.000 | 1.68 | 1.68 |
| op00tal020 |  | Taladro con batidora. | 1.000 | 0.00 | 0.00 |
| mo032 | h | Oficial 1ª aplicador de productos impermeabilizantes. (mano de obra) | 0.120 | 23.10 | 2.77 |
| mo070 | h | Ayudante aplicador de productos impermeabilizantes. (mano de obra) | 0.120 | 21.94 | 2.63 |
| % | % | Costes directos complementarios | 2 % | 32.89 | 0.66 |
|  |  | Costes directos |  |  | 33.55 |
