# Acondicionamiento acústico en paramentos verticales, con paneles de MDF. Sistema "DECUSTIK"

- Propiedad del archivo: CYPE INGENIEROS, S.A.
- Formato: FIEBDC-3/2002
- Divisa: EUR
- Costes indirectos: 3.00 %
- IVA: 21.00 %

## N Aislamientos e impermeabilizaciones

### NT Acondicionamiento acústico

#### NTP Paramentos verticales

**NTP031** m² Acondicionamiento acústico en paramentos verticales, con paneles de MDF. Sistema "DECUSTIK".
Acondicionamiento acústico en paramentos verticales, situado a una altura menor de 4 m, con paneles de MDF, PAP018 "DECUSTIK", con recubrimiento de lámina de melamina de color a elegir, de 2400x600 mm y 16 mm de espesor, de superficie ranurada y con la cara posterior con perforaciones circulares de 8 mm de diámetro, con una separación de 16 mm entre perforaciones en un 19,6% de la superficie y recubierta con un velo acústico, con mecanizado lateral ranurado. Colocación en obra: con fijaciones mecánicas, sobre rastreles de MDF de 45x40x2400 mm. Incluso tornillos para la fijación de los rastreles a la superficie soporte.
Criterio de valoración económica: El precio no incluye el aislamiento a colocar entre los rastreles.
Incluye: Limpieza y preparación de la superficie soporte. Colocación del panel.
Criterio de medición de proyecto: Número de unidades previstas, según documentación gráfica de Proyecto.
Criterio de medición de obra: Se medirá el número de unidades realmente ejecutadas según especificaciones de Proyecto.

| Código | Ud | Descripción | Rendimiento | Precio | Importe |
|---|---|---|---|---|---|
| mt12pvc030e | m | Rastrel de MDF, de 45x40x2400 mm, para pared. (material) | 1.920 | 4.49 | 8.62 |
| mt07emr113dh | Ud | Tornillo autoperforante para madera, de 5 mm de diámetro y 80 mm de longitud, de acero galvanizado con revestimiento de cromo. (material) | 4.000 | 0.14 | 0.56 |
| mt12dec030q | m² | Panel de MDF, PAP018 "DECUSTIK", con recubrimiento de lámina de melamina de color a elegir de 2400x600 mm y 16 mm de espesor, de superficie ranurada y con la cara posterior con perforaciones circulares de 8 mm de diámetro, con una separación de 16 mm entre perforaciones en un 19,6% de la superficie y recubierta con un velo acústico, con mecanizado lateral ranurado, Euroclase B-s2, d0 de reacción al fuego según UNE-EN 13501-1. (material) | 1.000 | 72.25 | 72.25 |
| mt12dec031a | m | Lengüeta de MDF "DECUSTIK" de 18x2440 mm y 4 mm de espesor. (material) | 0.800 | 1.16 | 0.93 |
| mt18mva070 | l | Adhesivo, con clase de durabilidad D3 según UNE-EN 204. (material) | 0.050 | 3.59 | 0.18 |
| mt13eag022 | Ud | Clavo de acero para fijación de elementos de madera a soporte de madera. (material) | 0.800 | 0.04 | 0.03 |
| op00tal010 |  | Taladro. | 1.000 | 0.00 | 0.00 |
| op00ato010 |  | Atornillador. | 1.000 | 0.00 | 0.00 |
| mo054 | h | Oficial 1ª montador de aislamientos. (mano de obra) | 0.300 | 22.74 | 6.82 |
| mo101 | h | Ayudante montador de aislamientos. (mano de obra) | 0.050 | 21.02 | 1.05 |
| % | % | Costes directos complementarios | 2 % | 90.44 | 1.81 |
|  |  | Costes directos |  |  | 92.25 |
