# Acondicionamiento acústico en paramentos verticales, con paneles de MDF. Sistema "DECUSTIK"

- Propiedad del archivo: CYPE INGENIEROS, S.A.
- Formato: FIEBDC-3/2002
- Divisa: EUR
- Costes indirectos: 3.00 %
- IVA: 21.00 %

## N Aislamientos e impermeabilizaciones

### NT Acondicionamiento acústico

#### NTP Paramentos verticales

**NTP031** m² Acondicionamiento acústico en paramentos verticales, con paneles de MDF. Sistema "DECUSTIK".
Acondicionamiento acústico en paramentos verticales, situado a una altura mayor o igual a 4 m, con paneles formados por listones de MDF de 31x35 mm de sección, PE018 "DECUSTIK", rechapado con chapa de madera de roble, acabado barnizado, con barniz ignífugo, de 2400x600 mm y 58 mm de espesor, de superficie ranurada, con la cara posterior con un velo acústico de 15 mm de espesor, color negro, con mecanizado lateral recto D+. Colocación en obra: con fijaciones mecánicas, sobre rastreles de MDF de 45x15x2400 mm. Incluso tornillos para la fijación de los rastreles a la superficie soporte.
Criterio de valoración económica: El precio no incluye el aislamiento a colocar entre los rastreles.
Incluye: Limpieza y preparación de la superficie soporte. Colocación del panel.
Criterio de medición de proyecto: Número de unidades previstas, según documentación gráfica de Proyecto.
Criterio de medición de obra: Se medirá el número de unidades realmente ejecutadas según especificaciones de Proyecto.

| Código | Ud | Descripción | Rendimiento | Precio | Importe |
|---|---|---|---|---|---|
| mt12pvc030d | m | Rastrel de MDF, de 45x15x2400 mm, para pared. (material) | 1.920 | 2.21 | 4.24 |
| mt07emr113ba | Ud | Tornillo autoperforante para madera, de 4 mm de diámetro y 30 mm de longitud, de acero galvanizado con revestimiento de cromo. (material) | 4.000 | 0.04 | 0.16 |
| mt12dec020a | m² | Panel formado por listones de MDF de 31x35 mm de sección, PE018 "DECUSTIK", rechapado con chapa de madera de roble, acabado barnizado, con barniz ignífugo, de 2400x600 mm y 58 mm de espesor, de superficie ranurada, con la cara posterior con un velo acústico de 15 mm de espesor, color negro, con mecanizado lateral recto D+, Euroclase B-s2, d0 de reacción al fuego según UNE-EN 13501-1. (material) | 1.000 | 215.29 | 215.29 |
| mt13blw131 | Ud | Tornillo para sujeción de elementos de madera. (material) | 0.800 | 0.11 | 0.09 |
| op00tal010 |  | Taladro. | 1.000 | 0.00 | 0.00 |
| op00ato010 |  | Atornillador. | 1.000 | 0.00 | 0.00 |
| mo054 | h | Oficial 1ª montador de aislamientos. (mano de obra) | 0.330 | 22.74 | 7.50 |
| mo101 | h | Ayudante montador de aislamientos. (mano de obra) | 0.055 | 21.02 | 1.16 |
| % | % | Costes directos complementarios | 2 % | 228.44 | 4.57 |
|  |  | Costes directos |  |  | 233.01 |
