# Encuentro de cubierta con sumidero de salida vertical para sistema de drenaje sifónico, sistema Akasison "JIMTEN"

- Propiedad del archivo: CYPE INGENIEROS, S.A.
- Formato: FIEBDC-3/2002
- Divisa: EUR
- Costes indirectos: 3.00 %
- IVA: 21.00 %

## Q Cubiertas

### QA Planas transitables, no ventiladas

#### QAF Puntos singulares

**QAF035** Ud Encuentro de cubierta con sumidero de salida vertical para sistema de drenaje sifónico, sistema Akasison "JIMTEN".
Encuentro de cubierta con sumidero para sistema de drenaje sifónico de cubierta, compuesto de un sumidero sifónico de polietileno, con anillo tensor, calefactable, sistema Akasison, modelo XL75 HC "JIMTEN", de salida vertical de 75 mm de diámetro y rejilla convexa, con el manguito conector, la tubería vertical y el codo, todos ellos del mismo diámetro que el sumidero, totalmente adherido a la lámina.
Incluye: Limpieza y preparación de la superficie. Colocación del sumidero.
Criterio de medición de proyecto: Número de unidades previstas, según documentación gráfica de Proyecto.
Criterio de medición de obra: Se medirá el número de unidades realmente ejecutadas según especificaciones de Proyecto.

| Código | Ud | Descripción | Rendimiento | Precio | Importe |
|---|---|---|---|---|---|
| mt11aka011cb | Ud | Sumidero sifónico de polietileno, con anillo tensor, calefactable, sistema Akasison, modelo XL75 HC "JIMTEN", de salida vertical de 75 mm de diámetro y rejilla convexa, según UNE-EN 1253. (material) | 1.000 | 443.50 | 443.50 |
| mt11aka030 | Ud | Manguito conector de polietileno de alta densidad (PEAD/HDPE), de 75 mm de diámetro exterior, para sumidero sifónico, sistema Akasison "JIMTEN". (material) | 1.000 | 10.00 | 10.00 |
| mt11aka040fa | m | Tubería templada mediante tratamiento térmico adicional, de polietileno de alta densidad (PEAD/HDPE), de 75 mm de diámetro exterior y 3 mm de espesor, sistema Akasison "JIMTEN", en tramos de 5 m de longitud. (material) | 0.800 | 7.00 | 5.60 |
| mt11aka050e | Ud | Codo 90° de polietileno de alta densidad (PEAD/HDPE), de 75 mm de diámetro exterior y 3 mm de espesor, sistema Akasison "JIMTEN". (material) | 1.000 | 4.00 | 4.00 |
| mo029 | h | Oficial 1ª aplicador de láminas impermeabilizantes. (mano de obra) | 0.680 | 22.13 | 15.05 |
| mo067 | h | Ayudante aplicador de láminas impermeabilizantes. (mano de obra) | 0.680 | 21.02 | 14.29 |
| % | % | Costes directos complementarios | 2 % | 492.44 | 9.85 |
|  |  | Costes directos |  |  | 502.29 |
