# Panel sándwich con aislamiento térmico de origen vegetal, para cubierta plana

- Propiedad del archivo: CYPE INGENIEROS, S.A.
- Formato: FIEBDC-3/2002
- Divisa: EUR
- Costes indirectos: 3.00 %
- IVA: 21.00 %

## Q Cubiertas

### QC Componentes de cubiertas planas

#### QCN Paneles y tableros

**QCN050** m² Panel sándwich con aislamiento térmico de origen vegetal, para cubierta plana.
Panel sándwich machihembrado, compuesto de: cara exterior de tablero aglomerado hidrófugo, de 10 mm de espesor, núcleo aislante de aglomerado de corcho natural expandido de 100 mm de espesor y cara interior de placa de yeso laminado, de 13 mm de espesor, de 2440x600 mm, transmitancia térmica 0,22 W/(m²K), Euroclase B-s1, d0 de reacción al fuego, según UNE-EN 13501-1, fijado con tornillos autorroscantes de cabeza avellanada, de acero galvanizado, sobre estructura de madera, con una luz entre apoyos de 60 cm, para cubierta plana.
Incluye: Replanteo y corte de los paneles. Colocación y fijación.
Criterio de medición de proyecto: Superficie medida según documentación gráfica de Proyecto.
Criterio de medición de obra: Se medirá la superficie realmente ejecutada según especificaciones de Proyecto.

| Código | Ud | Descripción | Rendimiento | Precio | Importe |
|---|---|---|---|---|---|
| mt13eag040e | m² | Panel sándwich machihembrado, compuesto de: cara exterior de tablero aglomerado hidrófugo, de 10 mm de espesor, núcleo aislante de aglomerado de corcho natural expandido de 100 mm de espesor y cara interior de placa de yeso laminado, de 13 mm de espesor, de 2440x600 mm, transmitancia térmica 0,22 W/(m²K), Euroclase B-s1, d0 de reacción al fuego, según UNE-EN 13501-1. (material) | 1.050 | 40.35 | 42.37 |
| mt13pst100n | Ud | Tornillo autorroscante de cabeza avellanada, de acero galvanizado, de 6 mm de diámetro y 180 mm de longitud. (material) | 12.000 | 0.89 | 10.68 |
| mo054 | h | Oficial 1ª montador de aislamientos. (mano de obra) | 0.180 | 23.74 | 4.27 |
| mo101 | h | Ayudante montador de aislamientos. (mano de obra) | 0.180 | 21.94 | 3.95 |
| % | % | Costes directos complementarios | 2 % | 61.27 | 1.23 |
|  |  | Costes directos |  |  | 62.50 |
