# Cobertura de tejas de hormigón

- Propiedad del archivo: CYPE INGENIEROS, S.A.
- Formato: FIEBDC-3/2002
- Divisa: EUR
- Costes indirectos: 3.00 %
- IVA: 21.00 %

## Q Cubiertas

### QU Componentes de cubiertas inclinadas y curvas

#### QUH De tejas de hormigón

**QUH030** m² Cobertura de tejas de hormigón.
Cobertura de tejas de hormigón, perfil árabe, color rojo, 42x33 cm, recibidas con mortero de cemento, industrial, M-2,5, directamente sobre la superficie regularizada del faldón, en cubierta inclinada, con una pendiente mayor del 25%.
Criterio de valoración económica: El precio no incluye la resolución de puntos singulares ni las piezas especiales de la cobertura.
Incluye: Colocación de las tejas recibidas con mortero.
Criterio de medición de proyecto: Superficie del faldón medida en verdadera magnitud, según documentación gráfica de Proyecto.
Criterio de medición de obra: Se medirá, en verdadera magnitud, la superficie realmente ejecutada según especificaciones de Proyecto.

| Código | Ud | Descripción | Rendimiento | Precio | Importe |
|---|---|---|---|---|---|
| mt08aaa010a | m³ | Agua. (material) | 0.031 | 1.50 | 0.05 |
| mt09mif010ba | t | Mortero industrial para albañilería, de cemento, color gris, categoría M-2,5 (resistencia a compresión 2,5 N/mm²), suministrado en sacos, según UNE-EN 998-2. (material) | 0.169 | 49.61 | 8.38 |
| mt13thh010a | Ud | Teja de hormigón, perfil árabe, color rojo, 42x33 cm, según UNE-EN 490. (material) | 11.000 | 1.03 | 11.33 |
| mt13tac100 | kg | Pigmento para mortero. (material) | 0.081 | 6.00 | 0.49 |
| mo020 | h | Oficial 1ª construcción. (mano de obra) | 0.521 | 23.10 | 12.04 |
| mo113 | h | Peón ordinario construcción. (mano de obra) | 0.260 | 21.69 | 5.64 |
| % | % | Costes directos complementarios | 2 % | 37.93 | 0.76 |
|  |  | Costes directos |  |  | 38.69 |
