# Punto singular para cubierta inclinada de zinc

- Propiedad del archivo: CYPE INGENIEROS, S.A.
- Formato: FIEBDC-3/2002
- Divisa: EUR
- Costes indirectos: 3.00 %
- IVA: 21.00 %

## Q Cubiertas

### QU Componentes de cubiertas inclinadas y curvas

#### QUZ De bandejas de zinc

**QUZ011** m Punto singular para cubierta inclinada de zinc.
Limatesa para cubierta inclinada con una pendiente mayor del 5%, con chapa plegada de zinc, de 0,7 mm de espesor, 25 cm de desarrollo y 8 pliegues. Incluso accesorios de fijación de las piezas a la cobertura.
Incluye: Replanteo y colocación del remate. Fijación mecánica.
Criterio de medición de proyecto: Longitud medida según documentación gráfica de Proyecto, incrementada en 5 cm a cada lado.
Criterio de medición de obra: Se medirá la longitud realmente ejecutada según especificaciones de Proyecto, incluyendo las entregas en los apoyos.

| Código | Ud | Descripción | Rendimiento | Precio | Importe |
|---|---|---|---|---|---|
| mt13ccz030ec | m | Chapa plegada de zinc, de 0,7 mm de espesor, 25 cm de desarrollo y 8 pliegues, para limatesa. (material) | 1.000 | 6.57 | 6.57 |
| mt13ccg030d | Ud | Tornillo autorroscante de 6,5x130 mm de acero galvanizado, con arandela. (material) | 6.000 | 0.35 | 2.10 |
| mo051 | h | Oficial 1ª montador de cerramientos industriales. (mano de obra) | 0.187 | 22.74 | 4.25 |
| mo098 | h | Ayudante montador de cerramientos industriales. (mano de obra) | 0.094 | 21.02 | 1.98 |
| % | % | Costes directos complementarios | 2 % | 14.90 | 0.30 |
|  |  | Costes directos |  |  | 15.20 |
