# Piezas especiales para cubierta inclinada de zinc. Sistema Junta Alzada "VMZINC"

- Propiedad del archivo: CYPE INGENIEROS, S.A.
- Formato: FIEBDC-3/2002
- Divisa: EUR
- Costes indirectos: 3.00 %
- IVA: 21.00 %

## Q Cubiertas

### QU Componentes de cubiertas inclinadas y curvas

#### QUZ De bandejas de zinc

**QUZ022** Ud Piezas especiales para cubierta inclinada de zinc. Sistema Junta Alzada "VMZINC".
Beata de ventilación semicónica de zinc, "VMZINC", de 0,65 mm de espesor, 250 mm de anchura y 260 mm de longitud, superficie de las aberturas de ventilación de 85 cm², acabado natural, Natural Zinc, color gris claro, para cubierta inclinada, sistema Junta Alzada "VMZINC". Colocación en obra: mediante soldadura.
Incluye: Replanteo y colocación de las piezas especiales. Fijación mediante soldadura.
Criterio de medición de proyecto: Número de unidades previstas, según documentación gráfica de Proyecto.
Criterio de medición de obra: Se medirá el número de unidades realmente ejecutadas según especificaciones de Proyecto.

| Código | Ud | Descripción | Rendimiento | Precio | Importe |
|---|---|---|---|---|---|
| mt13ccw016a | Ud | Beata de ventilación semicónica de zinc, "VMZINC", de 0,65 mm de espesor, 250 mm de anchura y 260 mm de longitud, superficie de las aberturas de ventilación de 85 cm², acabado natural, Natural Zinc, color gris claro. (material) | 1.000 | 15.00 | 15.00 |
| mq08sol020 | h | Equipo y elementos auxiliares para soldadura eléctrica. (maquinaria) | 0.010 | 3.42 | 0.03 |
| mo019 | h | Oficial 1ª soldador. (mano de obra) | 0.010 | 23.41 | 0.23 |
| mo051 | h | Oficial 1ª montador de cerramientos industriales. (mano de obra) | 0.200 | 23.74 | 4.75 |
| mo098 | h | Ayudante montador de cerramientos industriales. (mano de obra) | 0.100 | 21.94 | 2.19 |
| % | % | Costes directos complementarios | 2 % | 22.20 | 0.44 |
|  |  | Costes directos |  |  | 22.64 |
