# Revestimiento interior con plaquetas de ladrillo cerámico cara vista montadas sobre una malla. Colocación en capa fina

- Propiedad del archivo: CYPE INGENIEROS, S.A.
- Formato: FIEBDC-3/2002
- Divisa: EUR
- Costes indirectos: 3.00 %
- IVA: 21.00 %

## R Revestimientos y trasdosados

### RA De piezas rígidas en paramentos verticales

#### RAM De plaquetas de ladrillo cerámico cara vista

**RAM010** m² Revestimiento interior con plaquetas de ladrillo cerámico cara vista montadas sobre una malla. Colocación en capa fina.
Revestimiento interior con plaquetas de ladrillo cerámico cara vista macizo de elaboración mecánica, de 230x37x15 mm, color blanco montadas sobre una malla de 600x250 mm. SOPORTE: paramento de hormigón, vertical, de hasta 3 m de altura. COLOCACIÓN: en capa fina con adhesivo cementoso mejorado, C2 TE, según UNE-EN 12004, con deslizamiento reducido y tiempo abierto ampliado. REJUNTADO: con mortero de cemento, industrial, M-7,5, color blanco, en juntas de 16 mm de espesor.
Criterio de valoración económica: El precio no incluye las piezas especiales ni la resolución de puntos singulares.
Incluye: Preparación de la superficie soporte. Replanteo de los niveles, de la disposición de piezas y de las juntas. Corte de las mallas. Preparación y aplicación del material de colocación. Formación de juntas de movimiento. Colocación de las piezas. Rejuntado. Acabado y limpieza final.
Criterio de medición de proyecto: Superficie medida según documentación gráfica de Proyecto, deduciendo los huecos de superficie mayor de 3 m². No se ha incrementado la medición por roturas y recortes, ya que en la descomposición se ha considerado un 5% más de piezas.
Criterio de medición de obra: Se medirá la superficie realmente ejecutada según especificaciones de Proyecto, deduciendo los huecos de superficie mayor de 3 m².

| Código | Ud | Descripción | Rendimiento | Precio | Importe |
|---|---|---|---|---|---|
| mt09mcp100d | kg | Adhesivo cementoso mejorado, C2 TE, según UNE-EN 12004, con deslizamiento reducido y tiempo abierto ampliado, color blanco, a base de cemento de alta resistencia, áridos seleccionados, aditivos y resinas sintéticas, para la colocación en capa fina de todo tipo de piezas cerámicas en paramentos verticales interiores y pavimentos interiores y exteriores. (material) | 4.000 | 0.51 | 2.04 |
| mt19pel010a | m² | Plaquetas de ladrillo cerámico cara vista macizo de elaboración mecánica, de 230x37x15 mm, color blanco, montadas sobre una malla de 600x250 mm, con una junta de separación entre plaquetas de 16 mm, según UNE-EN 771-1. (material) | 1.050 | 34.82 | 36.56 |
| mt09mif010pa | t | Mortero industrial para albañilería, de cemento, color blanco, categoría M-7,5 (resistencia a compresión 7,5 N/mm²), suministrado en sacos, según UNE-EN 998-2. (material) | 0.010 | 81.97 | 0.82 |
| op00sie030 |  | Sierra de disco de diamante, para mesa de trabajo, de corte húmedo. | 1.000 | 0.00 | 0.00 |
| op00amo010 |  | Amoladora o radial. | 1.000 | 0.00 | 0.00 |
| op00tal010 |  | Taladro. | 1.000 | 0.00 | 0.00 |
| mo024 | h | Oficial 1ª alicatador. (mano de obra) | 0.500 | 23.10 | 11.55 |
| mo062 | h | Ayudante alicatador. (mano de obra) | 0.250 | 21.94 | 5.49 |
| % | % | Costes directos complementarios | 2 % | 56.46 | 1.13 |
|  |  | Costes directos |  |  | 57.59 |
