# Revestimiento mural con composite (WPC). Sistema Annapurna 50 "TARIMATEC"

- Propiedad del archivo: CYPE INGENIEROS, S.A.
- Formato: FIEBDC-3/2002
- Divisa: EUR
- Costes indirectos: 3.00 %
- IVA: 21.00 %

## R Revestimientos y trasdosados

### RD Decorativos

#### RDJ De composite

**RDJ010** m² Revestimiento mural con composite (WPC). Sistema Annapurna 50 "TARIMATEC".
Revestimiento mural con perfiles huecos, de composite (WPC), modelo Annapurna 50 "TARIMATEC", de 3000x50x30 mm. Colocación en obra: con clips de poliamida reforzada con fibra de vidrio, sobre subestructura soporte de aleación de aluminio EN AW-6060 T6. Incluso tirafondos y anclajes mecánicos de expansión, de acero inoxidable A2, para la fijación de la subestructura soporte.
Criterio de valoración económica: El precio incluye la resolución de encuentros y puntos singulares.
Incluye: Limpieza y preparación de la superficie soporte. Replanteo. Fijación de la subestructura soporte. Corte de las piezas. Colocación, aplomado, nivelación y alineación de las piezas. Resolución de encuentros y puntos singulares.
Criterio de medición de proyecto: Superficie medida entre paramentos, según documentación gráfica de Proyecto, sin descontar huecos para instalaciones.
Criterio de medición de obra: Se medirá la superficie realmente ejecutada según especificaciones de Proyecto, sin descontar huecos para instalaciones.

| Código | Ud | Descripción | Rendimiento | Precio | Importe |
|---|---|---|---|---|---|
| mt12tar090b | m² | Subestructura soporte para la sustentación de revestimiento mural con composite (WPC), "TARIMATEC", formada por perfiles verticales y perfil superior horizontal, de aluminio extruido de aleación 6060 con tratamiento térmico T6, acabado lacado, color negro; escuadras de carga y escuadras de apoyo; clips de poliamida reforzada con fibra de vidrio; con tirafondos de acero inoxidable A2 y tacos de nylon para la fijación de los perfiles a la hoja principal y anclajes mecánicos de expansión, de acero inoxidable A2 para la fijación de los perfiles al forjado. (material) | 1.050 | 23.00 | 24.15 |
| mt12tar080c | Ud | Perfil hueco, de composite (WPC), modelo Annapurna 50 "TARIMATEC", de 3000x50x30 mm, compuesto por material termoplástico y fibras vegetales con refuerzo mineral, acabado cepillado. (material) | 16.670 | 5.00 | 83.35 |
| mo052 | h | Oficial 1ª montador de sistemas de fachadas prefabricadas. (mano de obra) | 0.860 | 23.74 | 20.42 |
| mo099 | h | Ayudante montador de sistemas de fachadas prefabricadas. (mano de obra) | 0.860 | 21.94 | 18.87 |
| % | % | Costes directos complementarios | 2 % | 146.79 | 2.94 |
|  |  | Costes directos |  |  | 149.73 |
