# Remate de peldaño con revestimiento flexible o textil, mediante perfil preformado

- Propiedad del archivo: CYPE INGENIEROS, S.A.
- Formato: FIEBDC-3/2002
- Divisa: EUR
- Costes indirectos: 3.00 %
- IVA: 21.00 %

## R Revestimientos y trasdosados

### RE Escaleras

#### REA Remates de peldaño

**REA020** m Remate de peldaño con revestimiento flexible o textil, mediante perfil preformado.
Formación de remate de peldaño con revestimiento flexible o textil, mediante perfil en L perforado de latón, de 30 mm de anchura y 30 mm de altura, con muescas antideslizantes y agujeros avellanados. Incluso limpieza y preparación de la superficie soporte, replanteo y fijación del perfil con tornillos de acero.
Incluye: Limpieza y preparación de la superficie soporte. Replanteo. Corte, colocación y fijación del perfil.
Criterio de medición de proyecto: Longitud medida según documentación gráfica de Proyecto.
Criterio de medición de obra: Se medirá la longitud realmente ejecutada según especificaciones de Proyecto.

| Código | Ud | Descripción | Rendimiento | Precio | Importe |
|---|---|---|---|---|---|
| mt18rpe035c | m | Perfil en L perforado de latón, de 30 mm de anchura y 30 mm de altura, con muescas antideslizantes y agujeros avellanados, para remate de peldaño con revestimiento flexible o textil; incluso accesorios de fijación. (material) | 1.050 | 22.75 | 23.89 |
| mo023 | h | Oficial 1ª solador. (mano de obra) | 0.050 | 22.13 | 1.11 |
| % | % | Costes directos complementarios | 2 % | 25.00 | 0.50 |
|  |  | Costes directos |  |  | 25.50 |
