# Remate de peldaño con revestimiento flexible o textil, mediante perfil preformado

- Propiedad del archivo: CYPE INGENIEROS, S.A.
- Formato: FIEBDC-3/2002
- Divisa: EUR
- Costes indirectos: 3.00 %
- IVA: 21.00 %

## R Revestimientos y trasdosados

### RE Escaleras

#### REA Remates de peldaño

**REA020** m Remate de peldaño con revestimiento flexible o textil, mediante perfil preformado.
Formación de remate de peldaño con revestimiento flexible o textil, mediante perfil en L de aluminio anodizado, de 40 mm de anchura y 20 mm de altura, color bronce, con muescas antideslizantes. Incluso limpieza y preparación de la superficie soporte, replanteo y fijación del perfil con adhesivo.
Incluye: Limpieza y preparación de la superficie soporte. Replanteo. Corte, colocación y fijación del perfil.
Criterio de medición de proyecto: Longitud medida según documentación gráfica de Proyecto.
Criterio de medición de obra: Se medirá la longitud realmente ejecutada según especificaciones de Proyecto.

| Código | Ud | Descripción | Rendimiento | Precio | Importe |
|---|---|---|---|---|---|
| mt18rpe030f | m | Perfil en L de aluminio anodizado, de 40 mm de anchura y 20 mm de altura, color bronce, con muescas antideslizantes, para remate de peldaño con revestimiento flexible o textil; incluso adhesivo de fijación. (material) | 1.050 | 12.80 | 13.44 |
| mo023 | h | Oficial 1ª solador. (mano de obra) | 0.050 | 22.13 | 1.11 |
| % | % | Costes directos complementarios | 2 % | 14.55 | 0.29 |
|  |  | Costes directos |  |  | 14.84 |
