# Remate de peldaño con revestimiento cerámico o de piedra natural, mediante perfil preformado con revestimiento de madera

- Propiedad del archivo: CYPE INGENIEROS, S.A.
- Formato: FIEBDC-3/2002
- Divisa: EUR
- Costes indirectos: 3.00 %
- IVA: 21.00 %

## R Revestimientos y trasdosados

### RE Peldaños

#### REA Remates

**REA032** m Remate de peldaño con revestimiento cerámico o de piedra natural, mediante perfil preformado con revestimiento de madera.
Remate de peldaño con revestimiento cerámico o de piedra natural, mediante perfil de aluminio, de 13,5 mm de altura, con revestimiento de madera de afzelia, de 50 mm de anchura, con muescas antideslizantes, fijado con adhesivo.
Incluye: Limpieza y preparación de la superficie soporte. Replanteo. Corte, colocación y fijación del perfil. Resolución de encuentros.
Criterio de medición de proyecto: Longitud medida según documentación gráfica de Proyecto.
Criterio de medición de obra: Se medirá la longitud realmente ejecutada según especificaciones de Proyecto.

| Código | Ud | Descripción | Rendimiento | Precio | Importe |
|---|---|---|---|---|---|
| mt18rpe080b | m | Perfil de aluminio, de 13,5 mm de altura, con revestimiento de madera de afzelia, de 50 mm de anchura, con muescas antideslizantes, para remate de peldaño con revestimiento cerámico o de piedra natural. (material) | 1.050 | 34.95 | 36.70 |
| mo023 | h | Oficial 1ª solador. (mano de obra) | 0.050 | 23.10 | 1.16 |
| % | % | Costes directos complementarios | 2 % | 37.86 | 0.76 |
|  |  | Costes directos |  |  | 38.62 |
