# Falso techo registrable en exteriores de composite

- Propiedad del archivo: CYPE INGENIEROS, S.A.
- Formato: FIEBDC-3/2002
- Divisa: EUR
- Costes indirectos: 3.00 %
- IVA: 21.00 %

## R Revestimientos y trasdosados

### RH Falsos techos en exteriores

#### RHW Registrables, de composite

**RHW010** m² Falso techo registrable en exteriores de composite.
Falso techo registrable adosado en exteriores, con una superficie mayor de 10 m², situado a una altura menor de 4 m, considerando un grado de complejidad medio, constituido por: ESTRUCTURA: trama modular de aluminio de perfiles de sección cuadrada y perfiles angulares, con una modulación de 600 mm, fijados al forjado o elemento soporte con anclajes directos; LAMAS: lamas huecas de composite (WPC), de 40x40x3000 mm y 4 mm de espesor, compuestas por material termoplástico y fibras vegetales con refuerzo mineral, acabado lacado, color gris. Incluso fijaciones para el anclaje de los perfiles y accesorios de montaje.
Incluye: Replanteo del nivel de acabado y de los ejes de la trama modular. Fijación de la trama modular al forjado o elemento soporte. Corte de las lamas. Fijación de las lamas. Resolución de encuentros y puntos singulares. Formación de huecos para recepción de posibles elementos de anclaje y/o instalaciones.
Criterio de medición de proyecto: Superficie medida entre paramentos, según documentación gráfica de Proyecto, sin descontar huecos para instalaciones.
Criterio de medición de obra: Se medirá la superficie realmente ejecutada según especificaciones de Proyecto, sin descontar huecos para instalaciones.

| Código | Ud | Descripción | Rendimiento | Precio | Importe |
|---|---|---|---|---|---|
| mt12tar050a | m | Perfil de sección cuadrada de aluminio, de 40x40x3000 mm y 2 mm de espesor, acabado lacado, color negro, según UNE-EN 13964. (material) | 3.000 | 4.85 | 14.55 |
| mt26amr010aaa | Ud | Anclaje mecánico de expansión de acero galvanizado, de 8 mm de diámetro y 75 mm de longitud. (material) | 5.000 | 1.07 | 5.35 |
| mt12tar060a | m | Perfil angular de aluminio, de 40x40x3000 mm y de 2 mm de espesor, acabado lacado, color negro, según UNE-EN 13964. (material) | 3.000 | 3.40 | 10.20 |
| mt18acc080a | Ud | Tornillo autoperforante, de acero al carbono, de 5 mm de diámetro y 63 mm de longitud, con tratamiento anticorrosión. (material) | 32.000 | 0.11 | 3.52 |
| mt12tar040b | m | Lama hueca de composite (WPC), de 40x40x3000 mm y 4 mm de espesor, compuestas por material termoplástico y fibras vegetales con refuerzo mineral, acabado lacado, color gris. (material) | 12.500 | 4.85 | 60.63 |
| mt12tar070 | Ud | Kit de accesorios de montaje para la fijación de las lamas de composite (WPC) en falsos techos registrables para exterior. (material) | 1.000 | 1.00 | 1.00 |
| op00ato010 |  | Atornillador. | 1.000 | 0.00 | 0.00 |
| mo015 | h | Oficial 1ª montador de falsos techos. (mano de obra) | 0.220 | 22.74 | 5.00 |
| mo082 | h | Ayudante montador de falsos techos. (mano de obra) | 0.220 | 21.02 | 4.62 |
| % | % | Costes directos complementarios | 2 % | 104.87 | 2.10 |
|  |  | Costes directos |  |  | 106.97 |
