# Pintura termoaislante sobre paramento interior

- Propiedad del archivo: CYPE INGENIEROS, S.A.
- Formato: FIEBDC-3/2002
- Divisa: EUR
- Costes indirectos: 3.00 %
- IVA: 21.00 %

## R Revestimientos y trasdosados

### RK Pinturas, morteros y revestimientos para aislamiento térmico y acústico

#### RKB Pinturas termoaislantes

**RKB020** m² Pintura termoaislante sobre paramento interior.
Aplicación manual de dos manos de pintura termoaislante, color blanco, acabado mate, textura lisa, la primera mano diluida con un 10% de agua y la siguiente sin diluir, (rendimiento: 0,33 l/m² cada mano); previa aplicación de una mano de imprimación acrílica reguladora de la absorción, sobre paramento interior de mortero, vertical, de hasta 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt27pfs010b | l | Imprimación acrílica, reguladora de la absorción, permeable al vapor de agua y resistente a los álcalis, para aplicar con brocha, rodillo o pistola. (material) | 0.058 | 6.78 | 0.39 |
| mt27pij011a | l | Pintura termoaislante para interior, a base de copolímeros acrílicos y microesferas de cerámica, color blanco, acabado mate, textura lisa, conductividad térmica 0,056 W/(mK), lavable, antimoho, transpirable y antihumedad; para aplicar con brocha, rodillo o pistola. (material) | 0.660 | 5.17 | 3.41 |
| op00tal020 |  | Taladro con batidora. | 1.000 | 0.00 | 0.00 |
| mo038 | h | Oficial 1ª pintor. (mano de obra) | 0.124 | 23.10 | 2.86 |
| mo076 | h | Ayudante pintor. (mano de obra) | 0.124 | 21.94 | 2.72 |
| % | % | Costes directos complementarios | 2 % | 9.38 | 0.19 |
|  |  | Costes directos |  |  | 9.57 |
